# Rénovation énergétique des façades et suppression des ponts thermiques via le système "URSA FRANCE SAS" d'isolation thermoacoustique et de contrecloisonnage

- Propriété du fichier: CYPE INGENIEROS, S.A.
- Format: FIEBDC-3/2002
- Devise: EUR
- Coûts indirects: 3.00 %
- Frais généraux: 13.00 %
- Bénéfice: 6.00 %
- TVA: 20.00 %

## R Rénovation énergétique

### RP Ponts thermiques

#### RPP Poteaux

**RPP030** m² Rénovation énergétique des façades et suppression des ponts thermiques via le système "URSA FRANCE SAS" d'isolation thermoacoustique et de contrecloisonnage, placé sur les parements intérieurs des poteaux intégrés dans la façade, constitué de la contrecloison, avec plaque de plâtre A / NF EN 520 - 1200 / longueur / 15 / à bords longitudinaux amincis, directement vissée sur une ossature autoportante contreventée; isolation avec panneau en laine de verre, Ursa PRK 38 "URSA FRANCE SAS", placé dans l'espace entre le parement et les fourrures; et deux couches de peinture plastique, couleur blanche, finition mate, texture lisse, (rendement: 0,1 l/m² chaque couche); application préalable d'une couche d'impression à base de copolymères acryliques en suspension aqueuse.
Rénovation énergétique des façades et suppression des ponts thermiques via le système "URSA FRANCE SAS" d'isolation thermoacoustique et de contrecloisonnage, placé sur les parements intérieurs des poteaux intégrés dans la façade, constitué de la contrecloison composée de: plaque de plâtre A / NF EN 520 - 1200 / longueur / 15 / à bords longitudinaux amincis, directement vissée sur une structure autoportante de acier galvanisé constituée de rails de 30x30 mm, solidement fixés au sol et au plafond et de fourrures de 60x27 mm et de 0,6 mm d'épaisseur, avec une modulation de 600 mm, fixés au poteau; isolation de panneau en laine de verre, Ursa PRK 38 "URSA FRANCE SAS", revêtu sur une de ses faces par papier kraft imprimé qui agit comme un pare-vapeur, de 45 mm d'épaisseur, résistance thermique 1,2 m²K/W, conductivité thermique 0,038 W/(mK), mis en place entre les montants de l'ossature porteuse, placé dans l'espace entre le parement et les fourrures; et deux couches de peinture plastique, couleur blanche, finition mate, texture lisse, (rendement: 0,1 l/m² chaque couche); application préalable d'une couche d'impression à base de copolymères acryliques en suspension aqueuse. Comprend les découpes, les fixations, l'implantation auxiliaire, le nivellement, la réalisation des angles, les bandes et le traitement des joints, les accessoires de montage et le nettoyage de la surface à peindre. Totalement terminée.
Inclut: Implantation et marquage. Nivellement et nettoyage de la base. Mise en place de la bande acoustique. Mise en place des éléments horizontaux solidement fixés au sol et au plafond. Mise en place des fourrures, en les étayant avec des ancrages directs. Découpe et préparation de l'isolant à placer. Mise en place de l'isolation. Présentation et mise en place postérieure des plaques sur les fourrures. Traitement des joints. Nettoyage de la surface à peindre. Application de la couche de fond. Application de deux couches de finition.
Critère de métré de projet: Surface mesurée selon documentation graphique du Projet.
Critère de mesure de l'ouvrage: On mesurera la surface réellement exécutée selon les spécifications du Projet.

| Code | U | Désignation | Quantité | Prix | Montant |
|---|---|---|---|---|---|
| mt12psg041a | m | Bande autoadhésive désolidarisante en mousse de polyuréthane à cellules fermées, de 3,2 mm d'épaisseur et 30 mm de largeur, résistance thermique 0,10 m²K/W, conductivité thermique 0,032 W/(mK). (matériau) | 0.700 | 0.19 | 0.13 |
| mt12pek020fa | U | Ancrage direct de 125 mm, pour fourrure 60/27. (matériau) | 1.300 | 0.62 | 0.81 |
| mt12psg220 | U | Fixation composée d'une cheville et d'une vis 5x27. (matériau) | 3.900 | 0.06 | 0.23 |
| mt16lvp020bydk | m² | Panneau en laine de verre, Ursa PRK 38 "URSA FRANCE SAS", de 45 mm d'épaisseur, revêtu sur une de ses faces par papier kraft imprimé qui agit comme un pare-vapeur, résistance thermique 1,2 m²K/W, conductivité thermique 0,038 W/(mK), selon NF EN 13162, Euroclasse F de réaction au feu, avec code de désignation MW-NF EN 13162-T3-Z1-WS. (matériau) | 1.050 | 2.27 | 2.38 |
| mt16aaa030 | m | Ruban autoadhésif pour le scellage des joints. (matériau) | 0.570 | 0.30 | 0.17 |
| mt12psg050c | m | Fourrure 60/27 en tôle d'acier galvanisé, de largeur 60 mm, selon NF DTU 25.41 P1-2 et NF EN 14195. (matériau) | 5.900 | 1.44 | 8.50 |
| mt12psg160a | m | Profilé en U, en acier galvanisé, de 30 mm. (matériau) | 0.700 | 0.92 | 0.64 |
| mt12psg081a | U | Vis autoforeuse 3,5x9,5 mm. (matériau) | 2.600 | 0.03 | 0.08 |
| mt12psg010b | m² | Plaque de plâtre A / NF EN 520 - 1200 / longueur / 15 / à bords longitudinaux amincis. (matériau) | 1.050 | 5.83 | 6.12 |
| mt12psg081b | U | Vis autoforeuse 3,5x25 mm. (matériau) | 30.800 | 0.01 | 0.31 |
| mt12psg030a | kg | Mortier pour joints, selon NF EN 13963. (matériau) | 0.400 | 1.26 | 0.50 |
| mt12psg040 | m | Bande pour joints. (matériau) | 2.100 | 0.03 | 0.06 |
| mt27pfp010b | l | Impression à base de copolymères acryliques en suspension aqueuse, pour favoriser la cohésion des supports peu consistants et l'adhérence des peintures. (matériau) | 0.125 | 3.30 | 0.41 |
| mt27pir010a | l | Peinture plastique écologique pour intérieur à base de copolymères acryliques en dispersion aqueuse, dioxyde de titane et pigments de type "extenseur" sélectionnés, couleur blanche, finition mate, texture lisse, de résistance élevée au frottement humide, perméable à la vapeur d'eau, respirante et résistante aux rayons UV, à appliquer à la brosse, au rouleau ou au pistolet. (matériau) | 0.200 | 4.35 | 0.87 |
| op00fre010 |  | Fraiseuse. | 1.000 | 0.00 | 0.00 |
| op00ato010 |  | Tournevis. | 1.000 | 0.00 | 0.00 |
| mo054 | h | Compagnon professionnel III/CP2 poseur d'isolants rigides ou flexibles. (main-d'œuvre) | 0.153 | 26.36 | 4.03 |
| mo101 | h | Ouvrier professionnel II/OP poseur d'isolants rigides ou flexibles. (main-d'œuvre) | 0.089 | 23.25 | 2.07 |
| mo053 | h | Compagnon professionnel III/CP2 plaquiste. (main-d'œuvre) | 0.460 | 26.36 | 12.13 |
| mo100 | h | Ouvrier professionnel II/OP plaquiste. (main-d'œuvre) | 0.267 | 23.25 | 6.21 |
| mo038 | h | Compagnon professionnel III/CP2 peintre. (main-d'œuvre) | 0.165 | 25.59 | 4.22 |
| mo076 | h | Ouvrier professionnel II/OP peintre. (main-d'œuvre) | 0.020 | 23.25 | 0.47 |
| % | % | Coûts directs complémentaires | 2 % | 50.34 | 1.01 |
|  |  | Coûts directs |  |  | 51.35 |
