# Mur étanche avec ossature en bois de sapin rouge (Picea abies) traité en autoclave

- Propriété du fichier: CYPE INGENIEROS, S.A.
- Format: FIEBDC-3/2002
- Devise: EUR
- Coûts indirects: 3.00 %
- Frais généraux: 13.00 %
- Bénéfice: 6.00 %
- TVA: 20.00 %

## E Enveloppe et finition extérieure

### EO Murs à ossature bois

#### EOE Étanche

**EOE010** m² Mur étanche avec ossature en bois de sapin rouge (Picea abies) traité en autoclave, 45x120 mm, montants avec un entraxe de 400 mm, composé des éléments suivants: panneau OSB 3 à copeaux orientés, de 10 mm d'épaisseur, pour le contreventement de la structure; membrane en polypropylène; laine de verre Geo Ursa Hometec 35 MOB "URSA" de 120 mm d'épaisseur; complexe constitué de deux voiles de polypropylène avec revêtement modifié, Ursa Confort "URSA FRANCE SAS"; et bardage à lames en sapin nordique traité en autoclave, avec bord droit, finition verni, fixées sur des tasseaux en bois national.
Mur étanche à ossature bois, constitué des éléments suivants: OSSATURE: montants avec un entraxe de 400 mm, lisses haute et basse, traverses haute et basse sur bande de capillarité, de 45x120 mm, en bois de sapin rouge (Picea abies) traité en autoclave, avec classe d'emploi 3; CONTREVENTEMENT: panneau OSB 3 à copeaux orientés, de 10 mm d'épaisseur, densité 620 kg/m³, fixé sur l'ossature; PARE-PLUIE: membrane d'étanchéité et écran hautement perméable à la vapeur d'eau en polypropylène, de 500 µm d'épaisseur, fixée au panneau de contreventement; ISOLATION: panneau en laine de verre Geo, Ursa Hometec 35 Mob "URSA FRANCE SAS", non revêtu, de 120 mm d'épaisseur, résistance thermique 3,4 m²K/W, conductivité thermique 0,035 W/(mK); PARE-VAPEUR: complexe constitué de deux voiles de polypropylène avec revêtement modifié, Ursa Confort "URSA FRANCE SAS", de 600 µm d'épaisseur, fixé au montants de l'ossature; BARDAGE: lames en sapin nordique traité en autoclave, avec bord droit, finition verni, de 2350x120x19 mm, avec classe d'emploi 2 selon NF EN 335, fixées sur des tasseaux en bois national. Comprend les ancrages, les vis, les clous, le ruban adhésif, le mastic, la résolution des points singuliers et les travaux et matériaux nécessaires à la réalisation des ouvertures. Totalement terminé et prêt à recevoir un doublage intérieur compatible complétant le mur.
Inclut: Implantation de l'ossature principale. Mise en place d'une bande d'étanchéité. Montage de l'ossature principale en bois. Implantation des ouvertures de façade sur les lisses hautes et basses. Montage de l'ossature d'encadrement pour la réalisation des ouvertures de façade. Fixation du panneau de contreventement sur l'ossature. Fixation de l'imperméabilisation sur le panneau de contreventement. Mise en place de l'isolant entre montants. Fixation du pare-vapeur sur l'ossature. Fixation des tasseaux sur le panneau de contreventement et l'ossature. Fixation des lames sur les tasseaux. Traitement des ouvertures.
Critère de métré de projet: Surface mesurée selon documentation graphique du Projet, sans dupliquer les coins ni les rencontres, en déduisant les ouvertures de surface supérieure à 2 m².
Critère de mesure de l'ouvrage: On mesurera la surface réellement exécutée selon les spécifications du Projet, sans dupliquer les coins ni les rencontres, en déduisant les ouvertures de surface supérieure à 2 m², en ajoutant en échange la surface de la partie intérieure du vide, correspondant au développement des jambages et des linteaux.

| Code | U | Désignation | Quantité | Prix | Montant |
|---|---|---|---|---|---|
| mt16pdg040a | m | Bande flexible de polyéthylène réticulé à cellules fermées, de 10 mm d'épaisseur et 150 mm de largeur, résistance thermique 0,25 m²K/W, conductivité thermique 0,04 W/(mK), Euroclasse E de réaction au feu. (matériau) | 1.050 | 1.21 | 1.27 |
| mt07mee300j | m | Lisse basse de 45x120 mm, en bois de sapin rouge (Picea abies) traité en autoclave, avec classe d'emploi 3 selon NF EN 335, à utiliser pour des murs à ossature bois. (matériau) | 0.400 | 2.18 | 0.87 |
| mt18mva085b | U | Cheville expansive métallique et tire-fond, pour la fixation de lambourdes ou de pannes en bois sur un support de base en béton. (matériau) | 1.000 | 0.79 | 0.79 |
| mt07mee300g | m | Traverse basse de 45x120 mm, en bois de sapin rouge (Picea abies) traité en autoclave, avec classe d'emploi 3 selon NF EN 335, à utiliser pour des murs à ossature bois. (matériau) | 0.400 | 2.18 | 0.87 |
| mt07mee300a | m | Montant de 45x120 mm, en bois de sapin rouge (Picea abies) traité en autoclave, avec classe d'emploi 3 selon NF EN 335, à utiliser pour des murs à ossature bois. (matériau) | 2.800 | 2.18 | 6.10 |
| mt07mee300d | m | Traverse haute de 45x120 mm, en bois de sapin rouge (Picea abies) traité en autoclave, avec classe d'emploi 3 selon NF EN 335, à utiliser pour des murs à ossature bois. (matériau) | 0.400 | 2.18 | 0.87 |
| mt07mee300m | m | Lisse haute de chaînage de 45x120 mm, en bois de sapin rouge (Picea abies) traité en autoclave, avec classe d'emploi 3 selon NF EN 335, à utiliser pour des murs à ossature bois. (matériau) | 0.400 | 2.18 | 0.87 |
| mt50spa101 | kg | Clous en acier. (matériau) | 0.900 | 1.30 | 1.17 |
| mt12osb010a | m² | Panneau OSB 3 à copeaux orientés, de 10 mm d'épaisseur, densité 620 kg/m³ et Euroclasse D-s2, d0 de réaction au feu, selon NF EN 300. (matériau) | 1.000 | 6.31 | 6.31 |
| mt15iso020b | m² | Membrane d'étanchéité et écran hautement perméable à la vapeur d'eau en polypropylène, de 500 µm d'épaisseur, Euroclasse E de réaction au feu. (matériau) | 1.100 | 4.63 | 5.09 |
| mt16lvp020bKok | m² | Panneau en laine de verre Geo, Ursa Hometec 35 Mob "URSA FRANCE SAS", de 120 mm d'épaisseur, non revêtu, résistance thermique 3,4 m²K/W, conductivité thermique 0,035 W/(mK), selon NF EN 13162, Euroclasse A1 de réaction au feu, avec code de désignation MW-NF EN 13162-T2-MU1-WS. (matériau) | 0.940 | 8.21 | 7.72 |
| mt16lvp170 | m | Ruban autoadhésif KP "URSA" Confort pour membrane "URSA" Confort. (matériau) | 1.400 | 0.84 | 1.18 |
| mt15urs010a | m² | Pare-vapeur étanche à l'air, Ursa Confort "URSA FRANCE SAS", formé de deux voiles de polypropylène avec revêtement modifié pour la protection de l'isolant face à l'humidité, de 600 µm d'épaisseur, Euroclasse E de réaction au feu. (matériau) | 1.100 | 1.94 | 2.13 |
| mt15sja020a | U | Cartouche de mastic de polyuréthane, de 310 cm³. (matériau) | 0.070 | 7.01 | 0.49 |
| mt07mee202a | m | Tasseau de 20x20 mm de section, en bois de sapin rouge (Picea abies) traité en autoclave, avec classe d'emploi 3 selon NF EN 335. (matériau) | 2.200 | 0.68 | 1.50 |
| mt26pro010a | m | Grille antirongeurs formée d'une cornière en acier galvanisé, de 30x20 mm, pour la protection des lames ventilées des murs à ossature bois. (matériau) | 0.200 | 2.99 | 0.60 |
| mt22bar010a | m² | Lames en sapin nordique traité en autoclave, avec bord droit, finition verni, de 2350x120x19 mm, avec classe d'emploi 2 selon NF EN 335, pour bardage de façade. (matériau) | 1.050 | 27.20 | 28.56 |
| mo011 | h | Compagnon professionnel III/CP2 monteur. (main-d'œuvre) | 1.518 | 26.36 | 40.01 |
| mo080 | h | Ouvrier professionnel II/OP monteur. (main-d'œuvre) | 1.012 | 23.25 | 23.53 |
| % | % | Coûts directs complémentaires | 2 % | 129.93 | 2.60 |
|  |  | Coûts directs |  |  | 132.53 |
