# Isolation thermique entre les montants de l'ossature porteuse d'une contrecloison de plaques

- Propriété du fichier: CYPE INGENIEROS, S.A.
- Format: FIEBDC-3/2002
- Devise: EUR
- Coûts indirects: 3.00 %
- Frais généraux: 13.00 %
- Bénéfice: 6.00 %
- TVA: 20.00 %

## F Aménagements et finitions

### FI Isolations intérieures

#### FIU Doublages

**FIU080** m² Isolation thermique entre les montants de l'ossature porteuse d'une contrecloison de plaques, constituée de panneau en laine de verre, Ursa PRK 38 "URSA FRANCE SAS", revêtu sur une de ses faces par papier kraft imprimé qui agit comme un pare-vapeur, de 45 mm d'épaisseur, résistance thermique 1,2 m²K/W, conductivité thermique 0,038 W/(mK), mis en place entre les montants de l'ossature porteuse.
Isolation thermique entre les montants de l'ossature porteuse d'une contrecloison de plaques, constituée de panneau en laine de verre, Ursa PRK 38 "URSA FRANCE SAS", revêtu sur une de ses faces par papier kraft imprimé qui agit comme un pare-vapeur, de 45 mm d'épaisseur, résistance thermique 1,2 m²K/W, conductivité thermique 0,038 W/(mK), mis en place entre les montants de l'ossature porteuse.
Inclut: Découpe de l'isolant. Mise en place de l'isolant entre les montants.
Critère de métré de projet: Surface mesurée selon documentation graphique du Projet.
Critère de mesure de l'ouvrage: On mesurera la surface réellement exécutée selon les spécifications du Projet.

| Code | U | Désignation | Quantité | Prix | Montant |
|---|---|---|---|---|---|
| mt16lvp020bydk | m² | Panneau en laine de verre, Ursa PRK 38 "URSA FRANCE SAS", de 45 mm d'épaisseur, revêtu sur une de ses faces par papier kraft imprimé qui agit comme un pare-vapeur, résistance thermique 1,2 m²K/W, conductivité thermique 0,038 W/(mK), selon NF EN 13162, Euroclasse F de réaction au feu, avec code de désignation MW-NF EN 13162-T3-Z1-WS. (matériau) | 1.050 | 2.27 | 2.38 |
| mo054 | h | Compagnon professionnel III/CP2 poseur d'isolants rigides ou flexibles. (main-d'œuvre) | 0.050 | 26.36 | 1.32 |
| mo101 | h | Ouvrier professionnel II/OP poseur d'isolants rigides ou flexibles. (main-d'œuvre) | 0.050 | 23.25 | 1.16 |
| % | % | Coûts directs complémentaires | 2 % | 4.86 | 0.10 |
|  |  | Coûts directs |  |  | 4.96 |
