# Isolation acoustique au bruit aérien

- Propriété du fichier: CYPE INGENIEROS, S.A.
- Format: FIEBDC-3/2002
- Devise: EUR
- Coûts indirects: 3.00 %
- Frais généraux: 13.00 %
- Bénéfice: 6.00 %
- TVA: 20.00 %

**FIC050** m² Isolation acoustique au bruit aérien, dans une cloison de plaques, réalisée avec panneau en laine de verre Geo, Ursacoustic Roulé "URSA FRANCE SAS", recouvert d'un voile de verre, fourni en rouleaux, de 30 mm d'épaisseur, résistance thermique 0,75 m²K/W, conductivité thermique 0,025 W/(mK), mis en place entre les montants de l'ossature porteuse; et membrane viscoélastique de haute densité de 2 mm d'épaisseur, fixée entre les plaques avec adhésif de chloroprène, de base solvante monocomposante.
Isolation acoustique au bruit aérien, dans une cloison de plaques, réalisée avec panneau en laine de verre Geo, Ursacoustic Roulé "URSA FRANCE SAS", recouvert d'un voile de verre, fourni en rouleaux, de 30 mm d'épaisseur, résistance thermique 0,75 m²K/W, conductivité thermique 0,025 W/(mK), mis en place entre les montants de l'ossature porteuse; et membrane viscoélastique de haute densité de 2 mm d'épaisseur, fixée entre les plaques avec adhésif de chloroprène, de base solvante monocomposante.
Inclut: Découpe de l'isolant à placer entre les montants. Mise en place de l'isolant entre les montants. Découpe de l'isolant à placer sur la plaque. Application de l'adhésif. Mise en place de l'isolant dans la plaque déjà montée.
Critère de métré de projet: Surface mesurée selon documentation graphique du Projet.
Critère de mesure de l'ouvrage: On mesurera la surface réellement exécutée selon les spécifications du Projet.

| Code | U | Désignation | Quantité | Prix | Montant |
|---|---|---|---|---|---|
| mt16lvp020bGbk | m² | Panneau en laine de verre Geo, Ursacoustic Roulé "URSA FRANCE SAS", de 30 mm d'épaisseur, recouvert d'un voile de verre, fourni en rouleaux, résistance thermique 0,75 m²K/W, conductivité thermique 0,025 W/(mK), selon NF EN 13162, Euroclasse A2 de réaction au feu, avec code de désignation MW-NF EN 13162-T3-Z1-WS. (matériau) | 1.050 | 1.59 | 1.67 |
| mt16npg030a | m² | Membrane viscoélastique de haute densité de 2 mm d'épaisseur; avec 65 dB d'indice global de réduction acoustique, Rw. (matériau) | 2.100 | 3.07 | 6.45 |
| mt18dww020a | l | Adhésif de chloroprène, de base solvante monocomposante. (matériau) | 0.300 | 4.60 | 1.38 |
| mo054 | h | Compagnon professionnel III/CP2 poseur d'isolants rigides ou flexibles. (main-d'œuvre) | 0.202 | 26.36 | 5.32 |
| mo101 | h | Ouvrier professionnel II/OP poseur d'isolants rigides ou flexibles. (main-d'œuvre) | 0.202 | 23.25 | 4.70 |
| % | % | Coûts directs complémentaires | 2 % | 19.52 | 0.39 |
|  |  | Coûts directs |  |  | 19.91 |
