# Isolation thermique par l'intérieur dans des combles aménagés

- Propriété du fichier: CYPE INGENIEROS, S.A.
- Format: FIEBDC-3/2002
- Devise: EUR
- Coûts indirects: 3.00 %
- Frais généraux: 13.00 %
- Bénéfice: 6.00 %
- TVA: 20.00 %

**FIQ010** m² Isolation thermique par l'intérieur dans des combles aménagés, constituée de: ISOLANT ENTRE CHEVRONS: panneau en laine de verre semi-rigide Geo, Ursa HOMETEC 32 "URSA FRANCE SAS", à haute résistance thermique, non revêtu, de 60 mm d'épaisseur, résistance thermique 1,85 m²K/W, conductivité thermique 0,032 W/(mK), placé entre les fermes traditionnelles; ISOLANT SOUS CHEVRONS: panneau en laine de verre semi-rigide Geo, Ursa HOMETEC 35 "URSA FRANCE SAS", non revêtu, de 60 mm d'épaisseur, résistance thermique 1,7 m²K/W, conductivité thermique 0,035 W/(mK), fixé avec des suspentes; ÉTANCHÉITÉ À L'AIR: complexe constitué de deux voiles de polypropylène avec revêtement modifié, Ursa Confort "URSA FRANCE SAS", de 600 µm d'épaisseur, placé sur une structure métallique (non comprise dans ce prix) avec bande adhésive à double face, scellage d'un ruban autoadhésif et adhésif pour joints., prête à recevoir le doublage intérieur compatible.
Isolation thermique par l'intérieur dans des combles aménagés, constituée de: ISOLANT ENTRE CHEVRONS: panneau en laine de verre semi-rigide Geo, Ursa HOMETEC 32 "URSA FRANCE SAS", à haute résistance thermique, non revêtu, de 60 mm d'épaisseur, résistance thermique 1,85 m²K/W, conductivité thermique 0,032 W/(mK), placé entre les fermes traditionnelles; ISOLANT SOUS CHEVRONS: panneau en laine de verre semi-rigide Geo, Ursa HOMETEC 35 "URSA FRANCE SAS", non revêtu, de 60 mm d'épaisseur, résistance thermique 1,7 m²K/W, conductivité thermique 0,035 W/(mK), fixé avec des suspentes; ÉTANCHÉITÉ À L'AIR: complexe constitué de deux voiles de polypropylène avec revêtement modifié, Ursa Confort "URSA FRANCE SAS", de 600 µm d'épaisseur, placé sur une structure métallique (non comprise dans ce prix) avec bande adhésive à double face, scellage d'un ruban autoadhésif et adhésif pour joints., prête à recevoir le doublage intérieur compatible.
Inclut: Implantation et fixation des suspentes sur la charpente en bois. Découpe de l'isolant. Mise en place de l'isolation. Fixation de la membrane d'étanchéité à l'air aux profilés métalliques, avec du ruban adhésif double face. Scellage de la membrane d'étanchéité à l'air.
Critère de métré de projet: Surface mesurée selon documentation graphique du Projet.
Critère de mesure de l'ouvrage: On mesurera la surface réellement exécutée selon les spécifications du Projet.

| Code | U | Désignation | Quantité | Prix | Montant |
|---|---|---|---|---|---|
| mt16lvi150f | U | Suspente pour la fixation mécanique des panneaux isolants à la structure en bois. (matériau) | 3.000 | 2.00 | 6.00 |
| mt16lvp020bNgk | m² | Panneau en laine de verre semi-rigide Geo, Ursa HOMETEC 32 "URSA FRANCE SAS", de 60 mm d'épaisseur, à haute résistance thermique, non revêtu, résistance thermique 1,85 m²K/W, conductivité thermique 0,032 W/(mK), selon NF EN 13162, Euroclasse A1 de réaction au feu, avec code de désignation MW-NF EN 13162-T3-MU1-WS. (matériau) | 1.050 | 4.50 | 4.73 |
| mt16lvp020bOgk | m² | Panneau en laine de verre semi-rigide Geo, Ursa HOMETEC 35 "URSA FRANCE SAS", de 60 mm d'épaisseur, non revêtu, résistance thermique 1,7 m²K/W, conductivité thermique 0,035 W/(mK), selon NF EN 13162, Euroclasse A1 de réaction au feu, avec code de désignation MW-NF EN 13162-T2-MU1-WS. (matériau) | 1.050 | 3.40 | 3.57 |
| mt12iso110 | m | Bande adhésive à double face. (matériau) | 2.000 | 0.50 | 1.00 |
| mt15urs010a | m² | Pare-vapeur étanche à l'air, Ursa Confort "URSA FRANCE SAS", formé de deux voiles de polypropylène avec revêtement modifié pour la protection de l'isolant face à l'humidité, de 600 µm d'épaisseur, Euroclasse E de réaction au feu. (matériau) | 1.100 | 1.94 | 2.13 |
| mt16lvp170 | m | Ruban autoadhésif KP "URSA" Confort pour membrane "URSA" Confort. (matériau) | 0.650 | 0.84 | 0.55 |
| mt15iso040a | U | Cartouche de mastic scellant pour joints, de 310 ml, pour l'étanchéité périphérique de feuilles pour le contrôle du flux de vapeur. (matériau) | 0.070 | 34.53 | 2.42 |
| mo054 | h | Compagnon professionnel III/CP2 poseur d'isolants rigides ou flexibles. (main-d'œuvre) | 0.557 | 26.36 | 14.68 |
| mo101 | h | Ouvrier professionnel II/OP poseur d'isolants rigides ou flexibles. (main-d'œuvre) | 0.557 | 23.25 | 12.95 |
| % | % | Coûts directs complémentaires | 2 % | 48.03 | 0.96 |
|  |  | Coûts directs |  |  | 48.99 |
