# Isolation thermique verticale des dallages en contact avec le terrain

- Propriété du fichier: CYPE INGENIEROS, S.A.
- Format: FIEBDC-3/2002
- Devise: EUR
- Coûts indirects: 3.00 %
- Frais généraux: 13.00 %
- Bénéfice: 6.00 %
- TVA: 20.00 %

## E Enveloppe et finition extérieure

### EI Isolation extérieure

#### EIL Dallages

**EIL020** m² Isolation thermique verticale des dallages en contact avec le terrain, constituée de panneau rigide en polystyrène extrudé Ursa XPS NV L "URSA FRANCE SAS", à surface lisse et usinage latéral à feuillures mi-bois, de 40 mm d'épaisseur, résistance à la compression >= 500 kPa, résistance thermique 1,2 m²K/W, conductivité thermique 0,034 W/(mK), placé bord à bord dans le périmètre du dallage, simplement appuyé, recouvert avec film de polyéthylène de 0,2 mm d'épaisseur, préparé pour recevoir un dallage en béton. Comprend la bande autoadhésive pour scellage de joints.
Isolation thermique verticale des dallages en contact avec le terrain, constituée de panneau rigide en polystyrène extrudé Ursa XPS NV L "URSA FRANCE SAS", à surface lisse et usinage latéral à feuillures mi-bois, de 40 mm d'épaisseur, résistance à la compression >= 500 kPa, résistance thermique 1,2 m²K/W, conductivité thermique 0,034 W/(mK), placé bord à bord dans le périmètre du dallage, simplement appuyé, recouvert avec film de polyéthylène de 0,2 mm d'épaisseur, préparé pour recevoir un dallage en béton. Comprend la bande autoadhésive pour scellage de joints.
Inclut: Nettoyage et préparation de la surface support. Implantation et découpe de l'isolant. Mise en place de l'isolation sur le terrain. Mise en place du film en polyéthylène. Scellage des joints du film de polyéthylène.
Critère de métré de projet: Surface mesurée selon documentation graphique du Projet.
Critère de mesure de l'ouvrage: On mesurera la surface réellement exécutée selon les spécifications du Projet.

| Code | U | Désignation | Quantité | Prix | Montant |
|---|---|---|---|---|---|
| mt16pxp010uc | m² | Panneau rigide en polystyrène extrudé Ursa XPS NV L "URSA FRANCE SAS", selon NF EN 13164, à surface lisse et usinage latéral à feuillures mi-bois, de 40 mm d'épaisseur, résistance à la compression >= 500 kPa, résistance thermique 1,2 m²K/W, conductivité thermique 0,034 W/(mK), Euroclasse E de réaction au feu, avec code de désignation XPS-EN 13164-E-T1-CS(10/Y)500-DS(TH)-DLT(2)5-CC(2/1,5/50)175-WL(T)0,7-WD(V)3-FT2. (matériau) | 1.100 | 9.20 | 10.12 |
| mt16png010d | m² | Film de polyéthylène de 0,2 mm d'épaisseur et 184 g/m² de masse superficielle. (matériau) | 1.100 | 0.41 | 0.45 |
| mt16aaa030 | m | Ruban autoadhésif pour le scellage des joints. (matériau) | 0.400 | 0.30 | 0.12 |
| mo054 | h | Compagnon professionnel III/CP2 poseur d'isolants rigides ou flexibles. (main-d'œuvre) | 0.187 | 26.36 | 4.93 |
| mo101 | h | Ouvrier professionnel II/OP poseur d'isolants rigides ou flexibles. (main-d'œuvre) | 0.187 | 23.25 | 4.35 |
| % | % | Coûts directs complémentaires | 2 % | 19.97 | 0.40 |
|  |  | Coûts directs |  |  | 20.37 |
