# Isolation thermique des rives de plancher et des poteaux compris dans l'épaisseur de la façade

- Propriété du fichier: CYPE INGENIEROS, S.A.
- Format: FIEBDC-3/2002
- Devise: EUR
- Coûts indirects: 3.00 %
- Frais généraux: 13.00 %
- Bénéfice: 6.00 %
- TVA: 20.00 %

## E Enveloppe et finition extérieure

### EI Isolation extérieure

#### EIT Ponts thermiques

**EIT010** m² Isolation thermique des rives de plancher et des poteaux compris dans l'épaisseur de la façade, constituée de panneau rigide en polystyrène extrudé Ursa XPS NIII I "URSA FRANCE SAS", de 50 mm d'épaisseur, résistance à la compression >= 300 kPa, clouage du coffrage de la structure avant bétonnage.
Fourniture et mise en place d'une isolation thermique des rives de plancher et des poteaux compris dans l'épaisseur de la façade, constituée de panneau rigide en polystyrène extrudé Ursa XPS NIII I "URSA FRANCE SAS", de 50 mm d'épaisseur, résistance à la compression >= 300 kPa, résistance thermique 1,5 m²K/W, conductivité thermique 0,034 W/(mK). Comprend les découpes, l'insertion préalable dans l'isolant des chevilles en plastique de 100 mm de longueur, à tête large de 30 mm de diamètre, avant d'être placé comme fond de coffrage, et clouage de l'isolant au coffrage de la structure à bétonner, avec des pointes métalliques à tête large.
Inclut: Préparation et découpe de l'isolant. Insertion des chevilles en plastique dans l'isolant. Fixation de l'isolant au coffrage.
Critère de métré de projet: Surface mesurée selon documentation graphique du Projet.
Critère de mesure de l'ouvrage: On mesurera la surface réellement exécutée selon les spécifications du Projet.

| Code | U | Désignation | Quantité | Prix | Montant |
|---|---|---|---|---|---|
| mt16pxp010zd | m² | Panneau rigide en polystyrène extrudé Ursa XPS NIII I "URSA FRANCE SAS", selon NF EN 13164, à surface lisse et bord droit, de 50 mm d'épaisseur, résistance à la compression >= 300 kPa, résistance thermique 1,5 m²K/W, conductivité thermique 0,034 W/(mK), Euroclasse E de réaction au feu, avec code de désignation T1-CS(10/Y)300-DS(TH)-DLT(2)5-CC(2/1,5/50)125-WL(t)0,7-WD(V)3-FT2. (matériau) | 1.050 | 9.11 | 9.57 |
| mt16aaa021a | U | Cheville d'expansion et vis en polypropylène, avec bague d'étanchéité, pour fixation mécanique des panneaux isolants. (matériau) | 15.000 | 0.08 | 1.20 |
| mt08var070 | kg | Pointes métalliques à tête large. (matériau) | 0.150 | 1.83 | 0.27 |
| mo054 | h | Compagnon professionnel III/CP2 poseur d'isolants rigides ou flexibles. (main-d'œuvre) | 0.165 | 24.91 | 4.11 |
| mo101 | h | Ouvrier professionnel II/OP poseur d'isolants rigides ou flexibles. (main-d'œuvre) | 0.165 | 21.40 | 3.53 |
| % | % | Coûts directs complémentaires | 2 % | 18.68 | 0.37 |
|  |  | Coûts directs |  |  | 19.05 |
