# Isolation thermique des rives de plancher et des poteaux compris dans l'épaisseur de la façade

- Propriété du fichier: CYPE INGENIEROS, S.A.
- Format: FIEBDC-3/2002
- Devise: EUR
- Coûts indirects: 3.00 %
- Frais généraux: 13.00 %
- Bénéfice: 6.00 %
- TVA: 20.00 %

## E Enveloppe et finition extérieure

### EI Isolation extérieure

#### EIT Ponts thermiques

**EIT010** m² Isolation thermique des rives de plancher et des poteaux compris dans l'épaisseur de la façade, constituée de panneau rigide en polystyrène extrudé Ursa XPS NIII I "URSA FRANCE SAS", de 30 mm d'épaisseur, résistance à la compression >= 300 kPa, fixation avec un mortier-colle sur la structure décoffrée.
Fourniture et mise en place d'une isolation thermique des rives de plancher et des poteaux compris dans l'épaisseur de la façade, constituée de panneau rigide en polystyrène extrudé Ursa XPS NIII I "URSA FRANCE SAS", de 30 mm d'épaisseur, résistance à la compression >= 300 kPa, résistance thermique 0,9 m²K/W, conductivité thermique 0,034 W/(mK). Comprend préparation de la surface support, des découpes et du mortier-colle, pour la fixation de l'isolant dans la structure préalablement décoffrée.
Inclut: Préparation et découpe de l'isolant. Fixation de l'isolant au coffrage avec un mortier-colle.
Critère de métré de projet: Surface mesurée selon documentation graphique du Projet.
Critère de mesure de l'ouvrage: On mesurera la surface réellement exécutée selon les spécifications du Projet.

| Code | U | Désignation | Quantité | Prix | Montant |
|---|---|---|---|---|---|
| mt16pxp010zb | m² | Panneau rigide en polystyrène extrudé Ursa XPS NIII I "URSA FRANCE SAS", selon NF EN 13164, à surface lisse et bord droit, de 30 mm d'épaisseur, résistance à la compression >= 300 kPa, résistance thermique 0,9 m²K/W, conductivité thermique 0,034 W/(mK), Euroclasse E de réaction au feu, avec code de désignation T1-CS(10/Y)300-DS(TH)-DLT(2)5-CC(2/1,5/50)125-WL(t)0,7-WD(V)3-FT2. (matériau) | 1.050 | 5.46 | 5.73 |
| mt16aaa010 | kg | Mortier adhésif pour fixation des matériaux isolants. (matériau) | 9.000 | 0.19 | 1.71 |
| mo054 | h | Compagnon professionnel III/CP2 poseur d'isolants rigides ou flexibles. (main-d'œuvre) | 0.110 | 24.91 | 2.74 |
| mo101 | h | Ouvrier professionnel II/OP poseur d'isolants rigides ou flexibles. (main-d'œuvre) | 0.110 | 21.40 | 2.35 |
| % | % | Coûts directs complémentaires | 2 % | 12.53 | 0.25 |
|  |  | Coûts directs |  |  | 12.78 |
