# Toiture terrasse chaude

- Propriété du fichier: CYPE INGENIEROS, S.A.
- Format: FIEBDC-3/2002
- Devise: EUR
- Coûts indirects: 3.00 %
- Frais généraux: 13.00 %
- Bénéfice: 6.00 %
- TVA: 20.00 %

## E Enveloppe et finition extérieure

### ET Couvertures de toitures terrasses

#### ETH Toitures chaudes non accessibles

**ETH080** m² Toiture terrasse chaude, inaccessible, végétalisée intensive, type conventionnelle, pente de 1% à 5%, constituée de: forme de pentes: argile expansée, déversée à sec et consolidée à sa surface avec du lait de ciment, avec épaisseur moyenne de 10 cm, finition avec une couche de régularisation de mortier de ciment, industriel, M-5 de 4 cm d'épaisseur; isolation thermique: panneau rigide en polystyrène extrudé Ursa XPS NIII L "URSA FRANCE SAS", à surface lisse et usinage latéral à feuillures mi-bois, de 30 mm d'épaisseur, résistance à la compression >= 300 kPa; imperméabilisation monocouche adhérée: membrane d'étanchéité souple type EVAC, composée d'une double feuille de polyoléfine thermoplastique avec acétate de vinyle éthylène, avec les deux faces revêtues de fibres de polyester non tissées, de 0,8 mm d'épaisseur et 600 g/m², totalement adhérée avec du mortier-colle amélioré C2 E; couche drainante et filtrante: nappe drainante et filtrante à excroissances en polyéthylène haute densité (PEHD/HDPE), avec des excroissances de 8 mm de hauteur, avec géotextile en polypropylène incorporé, résistance à la compression 150 kN/m² selon NF EN ISO 604 et capacité de drainage 4,6 l/(s·m); couche de protection: couche de terre végétale pour plantation de 25 cm d'épaisseur.
Toiture terrasse chaude, inaccessible, végétalisée intensive, type conventionnelle, pente de 1% à 5%. FORME DE PENTES: avec des murets de brique creuse courante en terre cuite au niveau des noues, des arêtiers et des joints et couche de 10 cm d'épaisseur moyenne à base d'argile expansée, déversée à sec et consolidée à sa surface avec du lait de ciment, en fournissant une résistance à la compression de 1 MPa et avec une conductivité thermique de 0,087 W/(mK); finition avec une couche de régularisation de mortier de ciment, industriel, M-5 de 4 cm d'épaisseur, lisse et propre; ISOLATION THERMIQUE: panneau rigide en polystyrène extrudé Ursa XPS NIII L "URSA FRANCE SAS", à surface lisse et usinage latéral à feuillures mi-bois, de 30 mm d'épaisseur, résistance à la compression >= 300 kPa, résistance thermique 0,9 m²K/W, conductivité thermique 0,034 W/(mK); IMPERMÉABILISATION: type monocouche, adhérée, constituée d'une membrane d'étanchéité souple type EVAC, composée d'une double feuille de polyoléfine thermoplastique avec acétate de vinyle éthylène, avec les deux faces revêtues de fibres de polyester non tissées, de 0,8 mm d'épaisseur et 600 g/m², fixée au support sur toute sa surface via mortier-colle amélioré C2 E, et recouvrements fixés avec du mortier-colle amélioré C2 E S1; COUCHE DRAINANTE ET FILTRANTE: nappe drainante et filtrante à excroissances en polyéthylène haute densité (PEHD/HDPE), avec des excroissances de 8 mm de hauteur, avec géotextile en polypropylène incorporé, résistance à la compression 150 kN/m² selon NF EN ISO 604 et capacité de drainage 4,6 l/(s·m); COUCHE DE PROTECTION: couche de terre végétale pour plantation de 25 cm d'épaisseur.
Inclut: Implantation des points singuliers. Implantation des pentes et traçage des noues, des faîtages et des jonctions. Réalisation des pentes avec des murets de brique au niveau des noues, des arêtiers et des joints. Remplissage des joints avec du polystyrène expansé. Déversement à sec de l'argile expansée jusqu'à atteindre le niveau supérieur des murets, et consolidation avec un lait de ciment. Coulage, extension et réglage de la couche de mortier de régularisation. Révision de la surface de base dans laquelle est réalisée la fixation de l'isolant conformément aux exigences de la technique à utiliser. Découpe, ajustement et mise en place de l'isolant. Nettoyage et préparation de la surface. Application du mortier-colle. Mise en place de l'imperméabilisation. Mise en place de la couche drainante et filtrante. Extension de la terre végétale.
Critère de métré de projet: Surface mesurée en projection horizontale, selon documentation graphique du Projet, à partir des faces intérieures des parapets ou des acrotères qui la délimitent.
Critère de mesure de l'ouvrage: On mesurera, en projection horizontale, la surface réellement exécutée selon les spécifications du Projet, à partir des faces intérieures des parapets ou des acrotères qui la délimitent.

| Code | U | Désignation | Quantité | Prix | Montant |
|---|---|---|---|---|---|
| mt04lcc010c | U | Brique creuse en terre cuite (tochana), à revêtir, 29x14x9 cm, pour utilisation en maçonnerie protégée (pièce en P), densité 805 kg/m³, selon NF EN 771-1. (matériau) | 3.000 | 0.16 | 0.48 |
| mt01arl030aa | m³ | Argile expansée, fournie en sacs, selon NF EN 13055-1. (matériau) | 0.100 | 135.87 | 13.59 |
| mt09lec020b | m³ | Lait de ciment 1/3 CEM II/B-P 32,5 N. (matériau) | 0.010 | 105.10 | 1.05 |
| mt16pea020b | m² | Panneau rigide en polystyrène expansé, selon NF EN 13163, usinage latéral droit, de 20 mm d'épaisseur, résistance thermique 0,55 m²K/W, conductivité thermique 0,036 W/(mK), pour joint de dilatation. (matériau) | 0.010 | 1.34 | 0.01 |
| mt08aaa010a | m³ | Eau. (matériau) | 0.014 | 1.50 | 0.02 |
| mt09mif010ca | t | Mortier industriel pour maçonnerie, de ciment, couleur grise, catégorie M-5 (résistance à la compression 5 N/mm²), fourni en sacs, selon NF EN 998-2. (matériau) | 0.075 | 33.86 | 2.54 |
| mt16pxp010vb | m² | Panneau rigide en polystyrène extrudé Ursa XPS NIII L "URSA FRANCE SAS", selon NF EN 13164, à surface lisse et usinage latéral à feuillures mi-bois, de 30 mm d'épaisseur, résistance à la compression >= 300 kPa, résistance thermique 0,9 m²K/W, conductivité thermique 0,034 W/(mK), Euroclasse E de réaction au feu, avec code de désignation XPS-EN 13164-E-T1-CS(10/Y)300-DS(TH)-DLT(2)5-CC(2/1,5/50)125-WL(T)0,7-WD(V)3-FT2. (matériau) | 1.050 | 5.46 | 5.73 |
| mt09mcr250a | kg | Mortier-colle amélioré, C2 E, avec temps ouvert allongé, selon NF EN 12004, pour la fixation de géomembranes, composé de ciments spéciaux, granulats sélectionnés et résines synthétiques. (matériau) | 4.000 | 0.70 | 2.80 |
| mt15rev010f | m² | Membrane d'étanchéité souple type EVAC, composée d'une double feuille de polyoléfine thermoplastique avec acétate de vinyle éthylène, avec les deux faces revêtues de fibres de polyester non tissées, de 0,8 mm d'épaisseur et 600 g/m², selon NF EN 13956. (matériau) | 1.100 | 12.51 | 13.76 |
| mt09mcr250b | kg | Mortier-colle amélioré, C2 E S1, avec temps ouvert allongé et grande déformabilité, selon NF EN 12004, pour la fixation de recouvrements de géomembranes, composé de ciments spéciaux, granulats sélectionnés et résines synthétiques. (matériau) | 0.300 | 3.00 | 0.90 |
| mt14gdc010q | m² | Nappe drainante et filtrante à excroissances en polyéthylène haute densité (PEHD/HDPE), avec des excroissances de 8 mm de hauteur, avec géotextile en polypropylène incorporé, résistance à la compression 150 kN/m² selon NF EN ISO 604 et capacité de drainage 4,6 l/(s·m). (matériau) | 1.050 | 2.40 | 2.52 |
| mt01arj020 | m³ | Terre végétale pour plantation. (matériau) | 0.250 | 8.26 | 2.07 |
| mo020 | h | Compagnon professionnel III/CP2 construction. (main-d'œuvre) | 0.099 | 25.59 | 2.53 |
| mo113 | h | Ouvrier d'exécution I/OE1 construction. (main-d'œuvre) | 0.320 | 22.14 | 7.08 |
| mo029 | h | Compagnon professionnel III/CP2 poseur de lames imperméabilisantes. (main-d'œuvre) | 0.166 | 25.59 | 4.25 |
| mo067 | h | Ouvrier professionnel II/OP poseur de lames imperméabilisantes. (main-d'œuvre) | 0.166 | 23.25 | 3.86 |
| mo054 | h | Compagnon professionnel III/CP2 poseur d'isolants rigides ou flexibles. (main-d'œuvre) | 0.055 | 26.36 | 1.45 |
| mo101 | h | Ouvrier professionnel II/OP poseur d'isolants rigides ou flexibles. (main-d'œuvre) | 0.055 | 23.25 | 1.28 |
| mo040 | h | Compagnon professionnel III/CP2 jardinier. (main-d'œuvre) | 0.133 | 25.59 | 3.40 |
| mo115 | h | Ouvrier jardinier. (main-d'œuvre) | 0.133 | 22.14 | 2.94 |
| % | % | Coûts directs complémentaires | 2 % | 72.26 | 1.45 |
|  |  | Coûts directs |  |  | 73.71 |
