# Isolation thermique intermédiaire dans la cloison de plaques

- Propriété du fichier: CYPE INGENIEROS, S.A.
- Format: FIEBDC-3/2002
- Devise: EUR
- Coûts indirects: 3.00 %
- Frais généraux: 13.00 %
- Bénéfice: 6.00 %
- TVA: 20.00 %

## F Aménagements et finitions

### FI Isolations intérieures

#### FIC Cloisons

**FIC010** m² Isolation thermique intermédiaire dans la cloison de plaques, constituée de panneau rigide en polystyrène expansé, à surface lisse et usinage latéral à feuillures mi-bois, de 60 mm d'épaisseur, résistance thermique 1,88 m²K/W, conductivité thermique 0,032 W/(mK), mis en place entre les montants de l'ossature porteuse.
Isolation thermique intermédiaire dans la cloison de plaques, constituée de panneau rigide en polystyrène expansé, à surface lisse et usinage latéral à feuillures mi-bois, de 60 mm d'épaisseur, résistance thermique 1,88 m²K/W, conductivité thermique 0,032 W/(mK), mis en place entre les montants de l'ossature porteuse.
Inclut: Découpage et préparation de l'isolant à placer entre les montants. Mise en place de l'isolant entre les montants.
Critère de métré de projet: Surface mesurée selon documentation graphique du Projet.
Critère de mesure de l'ouvrage: On mesurera la surface réellement exécutée selon les spécifications du Projet.

| Code | U | Désignation | Quantité | Prix | Montant |
|---|---|---|---|---|---|
| mt16pel010gjc | m² | Panneau rigide en polystyrène expansé, selon NF EN 13163, à surface lisse et usinage latéral à feuillures mi-bois, de 60 mm d'épaisseur, résistance thermique 1,88 m²K/W, conductivité thermique 0,032 W/(mK), Euroclasse E de réaction au feu, avec code de désignation EPS-EN 13163-L3-W3-T2-S5-P10-BS100-DS(N)2-CS(10)60. (matériau) | 1.000 | 4.27 | 4.27 |
| mo054 | h | Compagnon professionnel III/CP2 poseur d'isolants rigides ou flexibles. (main-d'œuvre) | 0.055 | 26.36 | 1.45 |
| mo101 | h | Ouvrier professionnel II/OP poseur d'isolants rigides ou flexibles. (main-d'œuvre) | 0.055 | 23.25 | 1.28 |
| % | % | Coûts directs complémentaires | 2 % | 7.00 | 0.14 |
|  |  | Coûts directs |  |  | 7.14 |
