# Isolation thermique des chapes flottantes constituée de panneau rigide en polystyrène extrudé Ursa XPS NIII L "URSA FRANCE SAS"

- Propriété du fichier: CYPE INGENIEROS, S.A.
- Format: FIEBDC-3/2002
- Devise: EUR
- Coûts indirects: 3.00 %
- Frais généraux: 13.00 %
- Bénéfice: 6.00 %
- TVA: 20.00 %

## F Aménagements et finitions

### FI Isolations intérieures

#### FIH Chapes flottantes

**FIH060** m² Isolation thermique des chapes flottantes constituée de panneau rigide en polystyrène extrudé Ursa XPS NIII L "URSA FRANCE SAS", de 50 mm d'épaisseur, résistance à la compression >= 300 kPa, résistance thermique 1,5 m²K/W, conductivité thermique 0,034 W/(mK), recouvert d'un film en polyéthylène de 0,2 mm d'épaisseur, préparé pour recevoir un chape de mortier ou de béton (non compris dans ce prix).
Fourniture et mise en place d'un isolant thermique de chapes flottantes constitué de panneau rigide en polystyrène extrudé Ursa XPS NIII L "URSA FRANCE SAS", de 50 mm d'épaisseur, résistance à la compression >= 300 kPa, résistance thermique 1,5 m²K/W, conductivité thermique 0,034 W/(mK), préparé pour recevoir une dalle en mortier ou en béton (non compris dans ce prix) déposé sur le support et fixé par assemblage latéral à rainure et languette, avec protection préalable de l'isolant avec un film en polyéthylène de 0,2 mm d'épaisseur. Comprend la préparation de la surface support, les découpes, la désolidarisation périmétrique réalisée avec le même matériau isolant et le scellage des joints du film de polyéthylène protecteur de l'isolant avec une bande adhésive.
Inclut: Nettoyage et préparation de la surface support. Préparation de l'isolation. Mise en place de l'isolation sur le plancher. Mise en place du film en polyéthylène.
Critère de métré de projet: Surface mesurée selon documentation graphique du Projet.
Critère de mesure de l'ouvrage: On mesurera la surface réellement exécutée selon les spécifications du Projet.

| Code | U | Désignation | Quantité | Prix | Montant |
|---|---|---|---|---|---|
| mt16pxp010ud | m² | Panneau rigide en polystyrène extrudé Ursa XPS NIII L "URSA FRANCE SAS", selon NF EN 13164, à surface lisse et usinage latéral à demi-bois, de 50 mm d'épaisseur, résistance à la compression >= 300 kPa, résistance thermique 1,5 m²K/W, conductivité thermique 0,034 W/(mK), Euroclasse E de réaction au feu, avec code de désignation XPS-EN 13164-E-T1-CS(10/Y)300-DS(TH)-DLT(2)5-CC(2/1,5/50)125-WL(T)0,7-WD(V)3-FT2. (matériau) | 1.050 | 9.11 | 9.57 |
| mt17poa010d | m² | Film de polyéthylène de 0,2 mm d'épaisseur et 184 g/m² de masse superficielle. (matériau) | 1.050 | 0.37 | 0.39 |
| mt16aaa030 | m | Ruban autoadhésif pour le scellage des joints. (matériau) | 0.400 | 0.30 | 0.12 |
| mo054 | h | Compagnon professionnel III/CP2 poseur d'isolants rigides ou flexibles. (main-d'œuvre) | 0.098 | 24.91 | 2.44 |
| mo101 | h | Ouvrier professionnel II/OP poseur d'isolants rigides ou flexibles. (main-d'œuvre) | 0.098 | 21.40 | 2.10 |
| % | % | Coûts directs complémentaires | 2 % | 14.62 | 0.29 |
|  |  | Coûts directs |  |  | 14.91 |
