# Isolation thermo-acoustique intérieure pour conduit métallique rectangulaire de climatisation

- Propriété du fichier: CYPE INGENIEROS, S.A.
- Format: FIEBDC-3/2002
- Devise: EUR
- Coûts indirects: 3.00 %
- Frais généraux: 13.00 %
- Bénéfice: 6.00 %
- TVA: 20.00 %

## F Aménagements et finitions

### FI Isolations intérieures

#### FIT Conduits et tuyaux

**FIT020** m² Isolation thermo-acoustique intérieure pour conduit métallique rectangulaire de climatisation, réalisé avec matelas en laine de verre revêtu par la face visible à l'intérieur du conduit avec tissu de verre, de 5 mm d'épaisseur, résistance thermique 0,14 m²K/W, conductivité thermique 0,035 W/(mK), fixé avec un adhésif ignifuge. Comprend les éléments de fixation à l'intérieur du conduit.
Isolation thermo-acoustique intérieure pour conduit métallique rectangulaire de climatisation, réalisé avec matelas en laine de verre revêtu par la face visible à l'intérieur du conduit avec tissu de verre, de 5 mm d'épaisseur, résistance thermique 0,14 m²K/W, conductivité thermique 0,035 W/(mK), fixé avec un adhésif ignifuge. Comprend les éléments de fixation à l'intérieur du conduit.
Inclut: Nettoyage et préparation de la surface support. Découpe de l'isolant. Mise en place de l'isolation. Fixation de l'isolant.
Critère de métré de projet: Surface mesurée selon documentation graphique du Projet.
Critère de mesure de l'ouvrage: On mesurera la surface réellement exécutée selon les spécifications du Projet.

| Code | U | Désignation | Quantité | Prix | Montant |
|---|---|---|---|---|---|
| mt42coi100sa | m² | Matelas en laine de verre revêtu par la face visible à l'intérieur du conduit avec tissu de verre, de 5 mm d'épaisseur, résistance thermique 0,14 m²K/W, conductivité thermique 0,035 W/(mK), Euroclasse A2-s1, d0 de réaction au feu, selon NF EN 13162, avec adhésif ignifuge et éléments de fixation à l'intérieur du conduit. (matériau) | 1.100 | 15.87 | 17.46 |
| mo054 | h | Compagnon professionnel III/CP2 poseur d'isolants rigides ou flexibles. (main-d'œuvre) | 0.165 | 26.36 | 4.35 |
| mo101 | h | Ouvrier professionnel II/OP poseur d'isolants rigides ou flexibles. (main-d'œuvre) | 0.165 | 23.25 | 3.84 |
| % | % | Coûts directs complémentaires | 2 % | 25.65 | 0.51 |
|  |  | Coûts directs |  |  | 26.16 |
