# Isolation thermo-acoustique intérieure pour conduit métallique rectangulaire de climatisation

- Propriété du fichier: CYPE INGENIEROS, S.A.
- Format: FIEBDC-3/2002
- Devise: EUR
- Coûts indirects: 3.00 %
- Frais généraux: 13.00 %
- Bénéfice: 6.00 %
- TVA: 20.00 %

## F Aménagements et finitions

### FI Isolations intérieures

#### FIT Conduits et tuyaux

**FIT020** m² Isolation thermo-acoustique intérieure pour conduit métallique rectangulaire de climatisation, réalisé avec lame de mousse en polyéthylène réticulé à cellules fermées, de 10 mm d'épaisseur, résistance thermique 0,256 m²K/W, conductivité thermique 0,039 W/(mK), fixé avec un adhésif.
Isolation thermo-acoustique intérieure pour conduit métallique rectangulaire de climatisation, réalisé avec lame de mousse en polyéthylène réticulé à cellules fermées, de 10 mm d'épaisseur, résistance thermique 0,256 m²K/W, conductivité thermique 0,039 W/(mK), fixé avec un adhésif.
Inclut: Nettoyage et préparation de la surface support. Découpe de l'isolant. Mise en place de l'isolation. Fixation de l'isolant.
Critère de métré de projet: Surface mesurée selon documentation graphique du Projet.
Critère de mesure de l'ouvrage: On mesurera la surface réellement exécutée selon les spécifications du Projet.

| Code | U | Désignation | Quantité | Prix | Montant |
|---|---|---|---|---|---|
| mt42con100b | m² | Lame de mousse en polyéthylène réticulé à cellules fermées, de 10 mm d'épaisseur, résistance thermique 0,256 m²K/W, conductivité thermique 0,039 W/(mK), pour l'isolation de conduits d'air en climatisation, Euroclasse Bs1 d0 de réaction au feu, avec adhésif de fixation. (matériau) | 1.100 | 3.56 | 3.92 |
| mo054 | h | Compagnon professionnel III/CP2 poseur d'isolants rigides ou flexibles. (main-d'œuvre) | 0.165 | 26.36 | 4.35 |
| mo101 | h | Ouvrier professionnel II/OP poseur d'isolants rigides ou flexibles. (main-d'œuvre) | 0.165 | 23.25 | 3.84 |
| % | % | Coûts directs complémentaires | 2 % | 12.11 | 0.24 |
|  |  | Coûts directs |  |  | 12.35 |
