# Conduit rectangulaire pour la distribution d'air climatisé formé par panneau rigide en laine de verre Ursa Air P8858 Zero "URSA FRANCE SAS"

- Propriété du fichier: CYPE INGENIEROS, S.A.
- Format: FIEBDC-3/2002
- Devise: EUR
- Coûts indirects: 3.00 %
- Frais généraux: 13.00 %
- Bénéfice: 6.00 %
- TVA: 20.00 %

## T Équipements techniques

### TV Climatisation et ventilation

#### TVA Distribution d'air

**TVA140** m² Conduit rectangulaire pour la distribution d'air climatisé formé par panneau rigide en laine de verre Ursa Air P8858 Zero "URSA FRANCE SAS", selon NF EN 13162, recouvert avec un complexe kraft aluminium renforcé sur sa face extérieure et avec un tissu absorbant acoustique de couleur noire, sur sa face intérieure, aux bords larges taillés, de 25 mm d'épaisseur, résistance thermique 0,75 m²K/W, conductivité thermique 0,033 W/(mK). Comprend les coudes, les dérivations, les piquages, les supports métalliques galvanisés, les éléments de fixation, scellage des tronçons et des unions avec bande autoadhésive en aluminium, les accessoires de montage et les pièces spéciales.
Conduit rectangulaire pour la distribution d'air climatisé formé par panneau rigide en laine de verre Ursa Air P8858 Zero "URSA FRANCE SAS", selon NF EN 13162, recouvert avec un complexe kraft aluminium renforcé sur sa face extérieure et avec un tissu absorbant acoustique de couleur noire, sur sa face intérieure, aux bords larges taillés, de 25 mm d'épaisseur, résistance thermique 0,75 m²K/W, conductivité thermique 0,033 W/(mK). Comprend les coudes, les dérivations, les piquages, les supports métalliques galvanisés, les éléments de fixation, scellage des tronçons et des unions avec bande autoadhésive en aluminium, les accessoires de montage et les pièces spéciales.
Inclut: Implantation du parcours des conduits. Marquage et ancrage postérieur des supports des conduites. Montage et fixation des conduits. Scellage des unions. Contrôle de son bon fonctionnement. Nettoyage final.
Critère de métré de projet: Surface projetée, selon documentation graphique du Projet, calculée comme produit du périmètre extérieur par la longueur du tronçon, mesurée entre les axes des éléments ou des points à connecter, sans décompter les pièces spéciales.
Critère de mesure de l'ouvrage: On mesurera la surface réellement exécutée selon les spécifications du Projet.

| Code | U | Désignation | Quantité | Prix | Montant |
|---|---|---|---|---|---|
| mt42cou010a | m² | Panneau rigide en laine de verre Ursa Air P8858 Zero "URSA FRANCE SAS", selon NF EN 13162, recouvert avec un complexe kraft aluminium renforcé sur sa face extérieure et avec un tissu absorbant acoustique de couleur noire, sur sa face intérieure, aux bords larges taillés, de 25 mm d'épaisseur, pour la formation de conduits autoportants pour la distribution d'air en climatisation, résistance thermique 0,75 m²K/W, conductivité thermique 0,033 W/(mK), Euroclasse B-s1, d0 de réaction au feu, avec code de désignation MW-NF EN 13162-T5. (matériau) | 1.150 | 13.77 | 15.84 |
| mt42con020 | m | Bande autoadhésive en aluminium, de 50 microns d'épaisseur et 65 mm de largeur, à base de résines acryliques, pour le scellage et la fixation de l'isolation. (matériau) | 1.500 | 0.19 | 0.29 |
| mt42con025 | U | Support métallique en acier galvanisé pour fixation au plancher de conduit rectangulaire de laine minérale pour la distribution d'air en climatisation. (matériau) | 0.500 | 4.26 | 2.13 |
| mt42www011 | U | Répercussion, par m², de produits complémentaires pour fixation et confection de canalisations d'air dans les installations de climatisation. (matériau) | 0.100 | 13.30 | 1.33 |
| mo012 | h | Compagnon professionnel III/CP2 monteur de conduits de fibres minérales. (main-d'œuvre) | 0.379 | 26.36 | 9.99 |
| mo083 | h | Ouvrier professionnel II/OP monteur de conduits de fibres minérales. (main-d'œuvre) | 0.379 | 23.25 | 8.81 |
| % | % | Coûts directs complémentaires | 2 % | 38.39 | 0.77 |
|  |  | Coûts directs |  |  | 39.16 |
