# Isolation thermique par l'extérieur d'une façade ventilée

- Propriété du fichier: CYPE INGENIEROS, S.A.
- Format: FIEBDC-3/2002
- Devise: EUR
- Coûts indirects: 3.00 %
- Frais généraux: 13.00 %
- Bénéfice: 6.00 %
- TVA: 20.00 %

**EIF010** m² Isolation thermique par l'extérieur d'une façade ventilée, constituée de panneau en laine de verre semi-rigide Geo, Ursa Façade 32 R "URSA FRANCE SAS", revêtu sur une de ses faces par papier kraft imprimé qui agit comme un pare-vapeur, fourni en rouleaux, de 75 mm d'épaisseur, résistance thermique 2,3 m²K/W, conductivité thermique 0,032 W/(mK), placé bord à bord et fixé mécaniquement. Comprend la bande autoadhésive pour scellage de joints.
Isolation thermique par l'extérieur d'une façade ventilée, constituée de panneau en laine de verre semi-rigide Geo, Ursa Façade 32 R "URSA FRANCE SAS", revêtu sur une de ses faces par papier kraft imprimé qui agit comme un pare-vapeur, fourni en rouleaux, de 75 mm d'épaisseur, résistance thermique 2,3 m²K/W, conductivité thermique 0,032 W/(mK), placé bord à bord et fixé mécaniquement. Comprend la bande autoadhésive pour scellage de joints.
Inclut: Implantation et découpe de l'isolant. Mise en place de l'isolation. Fixation de l'isolant. Résolution des points singuliers. Scellage des joints et des liaisons.
Critère de métré de projet: Surface mesurée selon documentation graphique du Projet.
Critère de mesure de l'ouvrage: On mesurera la surface réellement exécutée selon les spécifications du Projet.

| Code | U | Désignation | Quantité | Prix | Montant |
|---|---|---|---|---|---|
| mt16aaa020ca | U | Fixation mécanique pour panneaux isolants de laine de verre, placés directement sur la surface support. (matériau) | 4.000 | 0.14 | 0.56 |
| mt16lvp020bCig | m² | Panneau en laine de verre semi-rigide Geo, Ursa Façade 32 R "URSA FRANCE SAS", de 75 mm d'épaisseur, revêtu sur une de ses faces par papier kraft imprimé qui agit comme un pare-vapeur, fourni en rouleaux, résistance thermique 2,3 m²K/W, conductivité thermique 0,032 W/(mK), selon NF EN 13162, Euroclasse A1 de réaction au feu, avec code de désignation MW-NF EN 13162-T3-WS-MU1. (matériau) | 1.050 | 7.50 | 7.88 |
| mt16aaa030 | m | Ruban autoadhésif pour le scellage des joints. (matériau) | 0.440 | 0.30 | 0.13 |
| mo054 | h | Compagnon professionnel III/CP2 poseur d'isolants rigides ou flexibles. (main-d'œuvre) | 0.132 | 26.36 | 3.48 |
| mo101 | h | Ouvrier professionnel II/OP poseur d'isolants rigides ou flexibles. (main-d'œuvre) | 0.132 | 23.25 | 3.07 |
| % | % | Coûts directs complémentaires | 2 % | 15.12 | 0.30 |
|  |  | Coûts directs |  |  | 15.42 |
