# Isolation thermique par l'extérieur des toitures inclinées

- Propriété du fichier: CYPE INGENIEROS, S.A.
- Format: FIEBDC-3/2002
- Devise: EUR
- Coûts indirects: 3.00 %
- Frais généraux: 13.00 %
- Bénéfice: 6.00 %
- TVA: 20.00 %

**EII020** m² Isolation thermique par l'extérieur des toitures inclinées, constitué de panneau rigide en laine de verre, de 60 mm d'épaisseur, résistance thermique 1,71 m²K/W, conductivité thermique 0,035 W/(mK), placé avec vis à double filet; et pare-vapeur de film en polypropylène avec un voile au verso, de 340 µm d'épaisseur, sur platelage en bois. Comprend la bande autoadhésive pour scellage de joints.
Isolation thermique par l'extérieur des toitures inclinées, constitué de panneau rigide en laine de verre, de 60 mm d'épaisseur, résistance thermique 1,71 m²K/W, conductivité thermique 0,035 W/(mK), placé avec vis à double filet; et pare-vapeur de film en polypropylène avec un voile au verso, de 340 µm d'épaisseur, sur platelage en bois. Comprend la bande autoadhésive pour scellage de joints.
Inclut: Nettoyage du support. Mise en place du pare-vapeur. Scellage du pare-vapeur. Découpe de l'isolant. Mise en place de l'isolation. Fixation de l'isolant à la face extérieure du platelage en bois.
Critère de métré de projet: Surface mesurée selon documentation graphique du Projet.
Critère de mesure de l'ouvrage: On mesurera la surface réellement exécutée selon les spécifications du Projet.

| Code | U | Désignation | Quantité | Prix | Montant |
|---|---|---|---|---|---|
| mt15iso030b | m² | Pare-vapeur étanche à l'air, formé de film en polypropylène avec un voile au verso, Euroclasse F de réaction au feu. (matériau) | 1.100 | 2.42 | 2.66 |
| mt16lvi010drb | m² | Panneau rigide en laine de verre, de 60 mm d'épaisseur, résistance thermique 1,71 m²K/W, conductivité thermique 0,035 W/(mK), selon NF EN 13162. (matériau) | 1.050 | 18.19 | 19.10 |
| mt16lvi170f | m | Ruban autoadhésif pour le scellage des joints. (matériau) | 0.650 | 0.44 | 0.29 |
| mt16lvi011 | U | Vis à double filet. (matériau) | 2.200 | 1.07 | 2.35 |
| mo054 | h | Compagnon professionnel III/CP2 poseur d'isolants rigides ou flexibles. (main-d'œuvre) | 0.110 | 26.36 | 2.90 |
| mo101 | h | Ouvrier professionnel II/OP poseur d'isolants rigides ou flexibles. (main-d'œuvre) | 0.110 | 23.25 | 2.56 |
| % | % | Coûts directs complémentaires | 2 % | 29.86 | 0.60 |
|  |  | Coûts directs |  |  | 30.46 |
