# Isolation thermique verticale des dallages en contact avec le terrain

- Propriété du fichier: CYPE INGENIEROS, S.A.
- Format: FIEBDC-3/2002
- Devise: EUR
- Coûts indirects: 3.00 %
- Frais généraux: 13.00 %
- Bénéfice: 6.00 %
- TVA: 20.00 %

**EIL020** m² Isolation thermique verticale des dallages en contact avec le terrain, constituée de panneau rigide en polystyrène extrudé Ursa XPS HR L "URSA FRANCE SAS", de 40 mm d'épaisseur, résistance à la compression >= 300 kPa, résistance thermique 1,35 m²K/W, conductivité thermique 0,029 W/(mK), mis en place dans le périmètre du dallage, recouvert d'un film en polyéthylène de 0,2 mm d'épaisseur, préparé pour recevoir une chape de béton (non compris dans ce prix).
Fourniture et mise en place d'une isolation thermique verticale de dallages en contact avec le terrain, constituée de panneau rigide en polystyrène extrudé Ursa XPS HR L "URSA FRANCE SAS", de 40 mm d'épaisseur, résistance à la compression >= 300 kPa, résistance thermique 1,35 m²K/W, conductivité thermique 0,029 W/(mK) et d'un film en polyéthylène placé sur l'isolant à la façon d'une couche séparatrice, préparée pour recevoir un dallage de béton (non compris dans ce prix). Comprend la préparation de la surface support et les découpes de l'isolant.
Inclut: Nettoyage et préparation de la surface support. Préparation de l'isolation. Mise en place de l'isolation sur le terrain. Mise en place du film en polyéthylène.
Critère de métré de projet: Surface mesurée selon documentation graphique du Projet.
Critère de mesure de l'ouvrage: On mesurera la surface réellement exécutée selon les spécifications du Projet.

| Code | U | Désignation | Quantité | Prix | Montant |
|---|---|---|---|---|---|
| mt16pxp010vc | m² | Panneau rigide en polystyrène extrudé Ursa XPS HR L "URSA FRANCE SAS", selon NF EN 13164, à surface lisse et usinage latéral à feuillures mi-bois, de 40 mm d'épaisseur, résistance à la compression >= 300 kPa, résistance thermique 1,35 m²K/W, conductivité thermique 0,029 W/(mK), Euroclasse E de réaction au feu, avec code de désignation XPS-EN 13164-E-T1-CS(10/Y)300-DS(TH)-DLT(2)5-CC(2/1,5/50)125-WL(T)0,7-WD(V)3-FT2. (matériau) | 1.100 | 8.23 | 9.05 |
| mt16png010d | m² | Film de polyéthylène de 0,2 mm d'épaisseur et 184 g/m² de masse superficielle. (matériau) | 1.100 | 0.37 | 0.41 |
| mt16aaa030 | m | Ruban autoadhésif pour le scellage des joints. (matériau) | 0.400 | 0.30 | 0.12 |
| mo054 | h | Compagnon professionnel III/CP2 poseur d'isolants rigides ou flexibles. (main-d'œuvre) | 0.187 | 25.49 | 4.77 |
| mo101 | h | Ouvrier professionnel II/OP poseur d'isolants rigides ou flexibles. (main-d'œuvre) | 0.187 | 21.93 | 4.10 |
| % | % | Coûts directs complémentaires | 2 % | 18.45 | 0.37 |
|  |  | Coûts directs |  |  | 18.82 |
