# Toiture terrasse chaude

- Propriété du fichier: CYPE INGENIEROS, S.A.
- Format: FIEBDC-3/2002
- Devise: EUR
- Coûts indirects: 3.00 %
- Frais généraux: 13.00 %
- Bénéfice: 6.00 %
- TVA: 20.00 %

**ETC040** m² Toiture terrasse chaude, accessible, avec revêtement de sol flottante sur supports, type conventionnelle, pente de 1% à 5%, pour trafic piéton privé, constituée de: forme de pentes: argile expansée, déversée à sec et consolidée à sa surface avec du lait de ciment, avec épaisseur moyenne de 10 cm, finition avec une couche de régularisation de mortier de ciment, industriel, M-5 de 4 cm d'épaisseur; isolation thermique: panneau rigide en laine minérale soudable, hydrofugée, de 50 mm d'épaisseur; imperméabilisation monocouche adhérée: écran de bitume modifié avec un élastomère SBS, LBM(SBS)-40-FP, totalement adhérée avec un chalumeau; couche séparatrice sous protection: géotextile non tissé composé de fibres de polyester unies par aiguilletage, (200 g/m²); couche de protection: dalles de ciment de 40x40 cm appuyées sur des supports.
Toiture terrasse chaude, accessible, avec revêtement de sol flottante sur supports, type conventionnelle, pente de 1% à 5%, pour trafic piéton privé. FORME DE PENTES: avec des murets de brique creuse courante en terre cuite au niveau des noues, des arêtiers et des joints et couche de 10 cm d'épaisseur moyenne à base d'argile expansée, déversée à sec et consolidée à sa surface avec du lait de ciment, en fournissant une résistance à la compression de 1 MPa et avec une conductivité thermique de 0,087 W/(mK); finition avec une couche de régularisation de mortier de ciment, industriel, M-5 de 4 cm d'épaisseur, lisse et propre; ISOLATION THERMIQUE: panneau rigide en laine minérale soudable, hydrofugée, selon NF EN 13162, revêtu avec bitume asphaltique et film en polypropylène thermofusible, de 50 mm d'épaisseur, résistance thermique >= 1,3 m²K/W, conductivité thermique 0,038 W/(mK); IMPERMÉABILISATION: type monocouche, adhérée, constituée d'une écran de bitume modifié avec un élastomère SBS, LBM(SBS)-40-FP, avec une armature de feutre de polyester non tissé de 160 g/m², de surface non protégée, totalement adhérée avec un chalumeau; COUCHE SÉPARATRICE SOUS PROTECTION: géotextile non tissé composé de fibres de polyester unies par aiguilletage, avec une résistance à la traction longitudinale de 1,63 kN/m, une résistance à la traction transversale de 2,08 kN/m, une ouverture de cône à l'essai de perforation dynamique selon NF EN ISO 13433 inférieure à 27 mm, résistance CBR au poinçonnement 0,4 kN et une masse superficielle de 200 g/m²; COUCHE DE PROTECTION: revêtement flottant de dalles de ciment avec finition à gravillons lavés, de 40x40 cm, appuyées sur des supports réglables en hauteur de 30 à 50 mm.
Inclut: Implantation des points singuliers. Implantation des pentes et traçage des noues, des faîtages et des jonctions. Réalisation des pentes avec des murets de brique au niveau des noues, des arêtiers et des joints. Remplissage des joints avec du polystyrène expansé. Déversement à sec de l'argile expansée jusqu'à atteindre le niveau supérieur des murets, et consolidation avec un lait de ciment. Coulage, extension et réglage du mortier de régularisation. Révision de la surface de base dans laquelle est réalisée la fixation de l'isolant conformément aux exigences de la technique à utiliser. Découpe, ajustement et mise en place de l'isolant. Nettoyage et préparation de la surface. Mise en place de l'imperméabilisation. Mise en place de la couche séparatrice sous protection. Implantation des détails du revêtement. Mise en place des supports et réglage de la hauteur. Mise en place des carreaux avec joints larges.
Critère de métré de projet: Surface mesurée en projection horizontale, selon documentation graphique du Projet, à partir des faces intérieures des parapets ou des acrotères qui la délimitent.
Critère de mesure de l'ouvrage: On mesurera, en projection horizontale, la surface réellement exécutée selon les spécifications du Projet, à partir des faces intérieures des parapets ou des acrotères qui la délimitent.

| Code | U | Désignation | Quantité | Prix | Montant |
|---|---|---|---|---|---|
| mt04lcc010c | U | Brique creuse en terre cuite (tochana), à revêtir, 29x14x9 cm, pour utilisation en maçonnerie protégée (pièce en P), densité 805 kg/m³, selon NF EN 771-1. (matériau) | 3.000 | 0.16 | 0.48 |
| mt01arl030aa | m³ | Argile expansée, fournie en sacs, selon NF EN 13055-1. (matériau) | 0.100 | 135.87 | 13.59 |
| mt09lec020b | m³ | Lait de ciment 1/3 CEM II/B-P 32,5 N. (matériau) | 0.010 | 105.10 | 1.05 |
| mt16pea020b | m² | Panneau rigide en polystyrène expansé, selon NF EN 13163, usinage latéral droit, de 20 mm d'épaisseur, résistance thermique 0,55 m²K/W, conductivité thermique 0,036 W/(mK), pour joint de dilatation. (matériau) | 0.010 | 1.34 | 0.01 |
| mt08aaa010a | m³ | Eau. (matériau) | 0.014 | 1.50 | 0.02 |
| mt09mif010ca | t | Mortier industriel pour maçonnerie, de ciment, couleur grise, catégorie M-5 (résistance à la compression 5 N/mm²), fourni en sacs, selon NF EN 998-2. (matériau) | 0.075 | 33.86 | 2.54 |
| mt16lrc010fd | m² | Panneau rigide en laine minérale soudable, hydrofugée, selon NF EN 13162, revêtu avec bitume asphaltique et film en polypropylène thermofusible, de 50 mm d'épaisseur, résistance thermique >= 1,3 m²K/W, conductivité thermique 0,038 W/(mK). (matériau) | 1.050 | 14.67 | 15.40 |
| mt14lba010g | m² | Écran de bitume modifié avec un élastomère SBS, LBM(SBS)-40-FP, de 3,5 mm d'épaisseur, masse nominale 4 kg/m², avec une armature de feutre de polyester non tissé de 160 g/m², de surface non protégée. Selon NF EN 13707. (matériau) | 1.100 | 6.38 | 7.02 |
| mt14gsa020ce | m² | Géotextile non tissé composé de fibres de polyester unies par aiguilletage, avec une résistance à la traction longitudinale de 1,63 kN/m, une résistance à la traction transversale de 2,08 kN/m, une ouverture de cône à l'essai de perforation dynamique selon NF EN ISO 13433 inférieure à 27 mm, résistance CBR au poinçonnement 0,4 kN et une masse superficielle de 200 g/m², selon NF EN 13252. (matériau) | 1.050 | 0.57 | 0.60 |
| mt18acc030aa | U | Support réglable en polyoléfine, avec addition de charge minérale, de couleur noire, avec 750 k de capacité mécanique à compression et base arrondie plane, pour des hauteurs comprises entre 30 et 50 mm; stabilité thermique de -25°C jusqu'à 110°C; imputrescible, avec résistance au vieillissement et aux intempéries. (matériau) | 7.500 | 1.06 | 7.95 |
| mt18bho010b | m² | Dalle de ciment avec finition à gravillons lavés, de 40x40 cm. (matériau) | 1.050 | 8.13 | 8.54 |
| mo020 | h | Compagnon professionnel III/CP2 construction. (main-d'œuvre) | 0.298 | 25.59 | 7.63 |
| mo113 | h | Ouvrier d'exécution I/OE1 construction. (main-d'œuvre) | 0.420 | 22.14 | 9.30 |
| mo029 | h | Compagnon professionnel III/CP2 poseur de lames imperméabilisantes. (main-d'œuvre) | 0.133 | 25.59 | 3.40 |
| mo067 | h | Ouvrier professionnel II/OP poseur de lames imperméabilisantes. (main-d'œuvre) | 0.133 | 23.25 | 3.09 |
| mo054 | h | Compagnon professionnel III/CP2 poseur d'isolants rigides ou flexibles. (main-d'œuvre) | 0.055 | 26.36 | 1.45 |
| mo101 | h | Ouvrier professionnel II/OP poseur d'isolants rigides ou flexibles. (main-d'œuvre) | 0.055 | 23.25 | 1.28 |
| % | % | Coûts directs complémentaires | 2 % | 83.35 | 1.67 |
|  |  | Coûts directs |  |  | 85.02 |
