# Toiture terrasse froide

- Propriété du fichier: CYPE INGENIEROS, S.A.
- Format: FIEBDC-3/2002
- Devise: EUR
- Coûts indirects: 3.00 %
- Frais généraux: 13.00 %
- Bénéfice: 6.00 %
- TVA: 20.00 %

**ETF020** m² Toiture terrasse froide, accessible, avec revêtement de sol fixe, type conventionnelle, pente de 1% à 5%, pour trafic piéton privé, constituée de: forme de pentes: panneau céramique creuse à rainure et languette de 80x25x3,5 cm appuyé sur cloisons allégées de brique creuse en terre cuite de 29x14x9 cm, disposées tous les 80 cm et avec 30 cm de hauteur moyenne; isolation thermique: panneau en laine de verre Geo, Ursa PRK 40 "URSA FRANCE SAS"; imperméabilisation monocouche adhérée: membrane d'étanchéité souple type EVAC, composée d'une double feuille de polyoléfine thermoplastique avec acétate de vinyle éthylène, avec les deux faces revêtues de fibres de polyester non tissées, de 0,8 mm d'épaisseur et 600 g/m², totalement adhérée avec du mortier-colle amélioré C2 E; couche de protection: carreaux céramiques en grès rustique 20x20 cm pose en couche mince avec du mortier-colle de prise normale, C1 grise, sur couche de régularisation de mortier de ciment, industriel, M-5, jointoiement avec du mortier de joints cémenteux type CG 2, couleur blanche, pour joints de 2 à 15 mm.
Toiture terrasse froide, accessible, avec revêtement de sol fixe, type conventionnelle, pente de 1% à 5%, pour trafic piéton privé. FORME DE PENTES: dallage de panneau céramique creuse à rainure et languette de 80x25x3,5 cm avec une couche de régularisation de mortier de ciment, industriel, M-5, de 3 cm d'épaisseur et une finition lissée, appuyée sur cloisons allégées de brique creuse en terre cuite de 29x14x9 cm, placé avec du mortier de ciment, industriel, M-5, disposées tous les 80 cm et avec 30 cm de hauteur moyenne, arrêts supérieurs avec des guides de mortier de ciment, industriel, M-5; ISOLATION THERMIQUE: panneau en laine de verre Geo, Ursa PRK 40 "URSA FRANCE SAS", revêtu sur une de ses faces par papier kraft imprimé qui agit comme un pare-vapeur, de 200 mm d'épaisseur, résistance thermique 5 m²K/W, conductivité thermique 0,04 W/(mK); IMPERMÉABILISATION: type monocouche, adhérée, constituée d'une membrane d'étanchéité souple type EVAC, composée d'une double feuille de polyoléfine thermoplastique avec acétate de vinyle éthylène, avec les deux faces revêtues de fibres de polyester non tissées, de 0,8 mm d'épaisseur et 600 g/m², fixée au support sur toute sa surface via mortier-colle amélioré C2 E, et recouvrements fixés avec du mortier-colle amélioré C2 E S1; COUCHE DE PROTECTION: revêtement de sol de carreaux céramiques en grès rustique 20x20 cm pose en couche mince avec du mortier-colle de prise normale, C1 sans aucune caractéristique supplémentaire, couleur grise, sur une couche de régularisation de mortier de ciment, industriel, M-5, de 4 cm d'épaisseur, jointoiement avec du mortier de joints cémenteux type CG 2, couleur blanche, pour joints de 2 à 15 mm. Comprend les croisillons en PVC, le bandeau de joints et points singuliers, la réalisation et le scellage des joints du revêtement de sol et des joints périmétriques, et le nettoyage final.
Inclut: Implantation des points singuliers. Implantation des pentes et traçage des noues, des faîtages et des jonctions. Réalisation des pentes avec des murets de brique au niveau des noues, des arêtiers et des joints. Remplissage des joints avec du polystyrène expansé. Réalisation des cloisons allégées. Révision de la surface de base dans laquelle est réalisée la fixation de l'isolant conformément aux exigences de la technique à utiliser. Découpe, ajustement et mise en place de l'isolant. Réalisation d'un panneau en terre cuite à rainure et languette sur les parois. Coulage, extension et réglage de la couche de mortier de régularisation. Nettoyage et préparation de la surface. Application du mortier-colle. Mise en place de l'imperméabilisation. Déversement, extension et réglage du matériau de fixation ou de nivellement. Implantation des joints du revêtement de sol. Implantation du revêtement et de la bordure des joints et des points singuliers. Mise en place des carreaux avec joints larges. Scellage des joints du revêtement de sol et des joints périmétriques. Jointoiement du revêtement.
Critère de métré de projet: Surface mesurée en projection horizontale, selon documentation graphique du Projet, à partir des faces intérieures des parapets ou des acrotères qui la délimitent.
Critère de mesure de l'ouvrage: On mesurera, en projection horizontale, la surface réellement exécutée selon les spécifications du Projet, à partir des faces intérieures des parapets ou des acrotères qui la délimitent.

| Code | U | Désignation | Quantité | Prix | Montant |
|---|---|---|---|---|---|
| mt04lcc010c | U | Brique creuse en terre cuite (tochana), à revêtir, 29x14x9 cm, pour utilisation en maçonnerie protégée (pièce en P), densité 805 kg/m³, selon NF EN 771-1. (matériau) | 8.000 | 0.16 | 1.28 |
| mt08aaa010a | m³ | Eau. (matériau) | 0.030 | 1.50 | 0.05 |
| mt09mif010ca | t | Mortier industriel pour maçonnerie, de ciment, couleur grise, catégorie M-5 (résistance à la compression 5 N/mm²), fourni en sacs, selon NF EN 998-2. (matériau) | 0.160 | 33.86 | 5.42 |
| mt16pea020b | m² | Panneau rigide en polystyrène expansé, selon NF EN 13163, usinage latéral droit, de 20 mm d'épaisseur, résistance thermique 0,55 m²K/W, conductivité thermique 0,036 W/(mK), pour joint de dilatation. (matériau) | 0.010 | 1.34 | 0.01 |
| mt16lvp020bMxk | m² | Panneau en laine de verre Geo, Ursa PRK 40 "URSA FRANCE SAS", de 200 mm d'épaisseur, revêtu sur une de ses faces par papier kraft imprimé qui agit comme un pare-vapeur, résistance thermique 5 m²K/W, conductivité thermique 0,04 W/(mK), selon NF EN 13162, Euroclasse F de réaction au feu, avec code de désignation MW-NF EN 13162-T1-Z1. (matériau) | 1.200 | 7.03 | 8.44 |
| mt04lvg020b | U | Panneau céramique creuse à rainure et languette, à revêtir, 80x25x3 cm. (matériau) | 5.000 | 0.72 | 3.60 |
| mt09mcr250a | kg | Mortier-colle amélioré, C2 E, avec temps ouvert allongé, selon NF EN 12004, pour la fixation de géomembranes, composé de ciments spéciaux, granulats sélectionnés et résines synthétiques. (matériau) | 4.000 | 0.70 | 2.80 |
| mt15rev010f | m² | Membrane d'étanchéité souple type EVAC, composée d'une double feuille de polyoléfine thermoplastique avec acétate de vinyle éthylène, avec les deux faces revêtues de fibres de polyester non tissées, de 0,8 mm d'épaisseur et 600 g/m², selon NF EN 13956. (matériau) | 1.100 | 12.51 | 13.76 |
| mt09mcr250b | kg | Mortier-colle amélioré, C2 E S1, avec temps ouvert allongé et grande déformabilité, selon NF EN 12004, pour la fixation de recouvrements de géomembranes, composé de ciments spéciaux, granulats sélectionnés et résines synthétiques. (matériau) | 0.300 | 3.00 | 0.90 |
| mt09mcr021g | kg | Mortier-colle de prise normale, C1 selon NF EN 12004, couleur grise. (matériau) | 4.000 | 0.35 | 1.40 |
| mt18bcr010he800 | m² | Carreau céramique en grès rustique, 20x20 cm, 8,00€/m², capacité d'absorption en eau 3%<=E<6%, groupe AII, selon NF EN 14411, résistance au glissement supérieur à 45 selon ENV 12633. (matériau) | 1.050 | 8.00 | 8.40 |
| mt18rcr010a300 | m | Plinthe céramique en grès rustique, de 7 cm de largeur, 3,00€/m. (matériau) | 0.040 | 3.00 | 0.12 |
| mt09mcp020fv | kg | Mortier de joints cémenteux type CG2, selon NF EN 13888, couleur blanche, pour joints de 2 à 15 mm, composé de ciment à haute résistance, quartz, additifs spéciaux, pigments et résines synthétiques. (matériau) | 0.050 | 0.78 | 0.04 |
| mo020 | h | Compagnon professionnel III/CP2 construction. (main-d'œuvre) | 0.861 | 25.59 | 22.03 |
| mo113 | h | Ouvrier d'exécution I/OE1 construction. (main-d'œuvre) | 1.331 | 22.14 | 29.47 |
| mo029 | h | Compagnon professionnel III/CP2 poseur de lames imperméabilisantes. (main-d'œuvre) | 0.144 | 25.59 | 3.68 |
| mo067 | h | Ouvrier professionnel II/OP poseur de lames imperméabilisantes. (main-d'œuvre) | 0.144 | 23.25 | 3.35 |
| mo054 | h | Compagnon professionnel III/CP2 poseur d'isolants rigides ou flexibles. (main-d'œuvre) | 0.055 | 26.36 | 1.45 |
| mo101 | h | Ouvrier professionnel II/OP poseur d'isolants rigides ou flexibles. (main-d'œuvre) | 0.055 | 23.25 | 1.28 |
| mo023 | h | Compagnon professionnel III/CP2 carreleur en revêtements de sols. (main-d'œuvre) | 0.442 | 25.59 | 11.31 |
| mo061 | h | Ouvrier professionnel II/OP carreleur en revêtements de sols. (main-d'œuvre) | 0.221 | 23.25 | 5.14 |
| % | % | Coûts directs complémentaires | 2 % | 123.93 | 2.48 |
|  |  | Coûts directs |  |  | 126.41 |
