# Toiture terrasse chaude

- Propriété du fichier: CYPE INGENIEROS, S.A.
- Format: FIEBDC-3/2002
- Devise: EUR
- Coûts indirects: 3.00 %
- Frais généraux: 13.00 %
- Bénéfice: 6.00 %
- TVA: 20.00 %

**ETH050** m² Toiture terrasse chaude, inaccessible, avec du gravier, type inversée, pente de 1% à 5%, constituée de: forme de pentes: argile expansée, déversée à sec et consolidée à sa surface avec du lait de ciment, avec épaisseur moyenne de 10 cm, finition avec une couche de régularisation de mortier de ciment, industriel, M-5 de 4 cm d'épaisseur; couche séparatrice sous imperméabilisation: géotextile non tissé composé de fibres de polyester unies par aiguilletage, (300 g/m²); imperméabilisation monocouche non adhérée: membrane d'étanchéité souple en PVC-P, (fv), de 1,2 mm d'épaisseur, avec armature de voile en fibre de verre, et avec résistance aux intempéries, fixée dans les recouvrements et les bords par une soudure thermoplastique; couche séparatrice sous isolant: géotextile non tissé composé de fibres de polyester unies par aiguilletage, (300 g/m²); isolation thermique: panneau rigide en polystyrène extrudé Ursa XPS NIII L "URSA FRANCE SAS", à surface lisse et usinage latéral à feuillures mi-bois, de 30 mm d'épaisseur, résistance à la compression >= 300 kPa; couche séparatrice sous protection: géotextile non tissé composé de fibres de polyester unies par aiguilletage, (200 g/m²); couche de protection: 10 cm de galet de 16 à 32 mm de diamètre.
Toiture terrasse chaude, inaccessible, avec du gravier, type inversée, pente de 1% à 5%. FORME DE PENTES: avec des murets de brique creuse courante en terre cuite au niveau des noues, des arêtiers et des joints et couche de 10 cm d'épaisseur moyenne à base d'argile expansée, déversée à sec et consolidée à sa surface avec du lait de ciment, en fournissant une résistance à la compression de 1 MPa et avec une conductivité thermique de 0,087 W/(mK); finition avec une couche de régularisation de mortier de ciment, industriel, M-5 de 4 cm d'épaisseur, lisse et propre; COUCHE SÉPARATRICE SOUS IMPERMÉABILISATION: géotextile non tissé composé de fibres de polyester unies par aiguilletage, avec une résistance à la traction longitudinale de 3,45 kN/m, une résistance à la traction transversale de 3,45 kN/m, une ouverture de cône à l'essai de perforation dynamique selon NF EN ISO 13433 inférieure à 15 mm, résistance CBR au poinçonnement 0,8 kN et une masse superficielle de 300 g/m²; IMPERMÉABILISATION: type monocouche, non adhérée, constituée d'une membrane d'étanchéité souple en PVC-P, (fv), de 1,2 mm d'épaisseur, avec armature de voile en fibre de verre, et avec résistance aux intempéries, placée librement sur la couche séparatrice, fixée dans les recouvrements par soudure thermoplastique, et soudée aux profilés colaminés en tôle et en PVC-P aux bords; COUCHE SÉPARATRICE SOUS ISOLANT: géotextile non tissé composé de fibres de polyester unies par aiguilletage, avec une résistance à la traction longitudinale de 3,45 kN/m, une résistance à la traction transversale de 3,45 kN/m, une ouverture de cône à l'essai de perforation dynamique selon NF EN ISO 13433 inférieure à 15 mm, résistance CBR au poinçonnement 0,8 kN et une masse superficielle de 300 g/m²; ISOLATION THERMIQUE: panneau rigide en polystyrène extrudé Ursa XPS NIII L "URSA FRANCE SAS", à surface lisse et usinage latéral à feuillures mi-bois, de 30 mm d'épaisseur, résistance à la compression >= 300 kPa, résistance thermique 0,9 m²K/W, conductivité thermique 0,034 W/(mK); COUCHE SÉPARATRICE SOUS PROTECTION: géotextile non tissé composé de fibres de polyester unies par aiguilletage, avec une résistance à la traction longitudinale de 1,63 kN/m, une résistance à la traction transversale de 2,08 kN/m, une ouverture de cône à l'essai de perforation dynamique selon NF EN ISO 13433 inférieure à 27 mm, résistance CBR au poinçonnement 0,4 kN et une masse superficielle de 200 g/m²; COUCHE DE PROTECTION: Couche de galet de 16 à 32 mm de diamètre, exempt de fines, étendue avec une épaisseur moyenne de 10 cm.
Inclut: Implantation des points singuliers. Implantation des pentes et traçage des noues, des faîtages et des jonctions. Réalisation des pentes avec des murets de brique au niveau des noues, des arêtiers et des joints. Remplissage des joints avec du polystyrène expansé. Déversement à sec de l'argile expansée jusqu'à atteindre le niveau supérieur des murets, et consolidation avec un lait de ciment. Coulage, extension et réglage de la couche de mortier de régularisation. Mise en place de la couche séparatrice sous imperméabilisation. Nettoyage et préparation de la surface. Mise en place des profilés de fixation dans les bords. Mise en place de l'imperméabilisation. Mise en place de la couche séparatrice sous isolant. Révision de la surface de base dans laquelle est réalisée la fixation de l'isolant conformément aux exigences de la technique à utiliser. Découpe, ajustement et mise en place de l'isolant. Mise en place de la couche séparatrice sous protection. Coulage et extension de la couche de protection de gravier.
Critère de métré de projet: Surface mesurée en projection horizontale, selon documentation graphique du Projet, à partir des faces intérieures des parapets ou des acrotères qui la délimitent.
Critère de mesure de l'ouvrage: On mesurera, en projection horizontale, la surface réellement exécutée selon les spécifications du Projet, à partir des faces intérieures des parapets ou des acrotères qui la délimitent.

| Code | U | Désignation | Quantité | Prix | Montant |
|---|---|---|---|---|---|
| mt04lcc010c | U | Brique creuse en terre cuite (tochana), à revêtir, 29x14x9 cm, pour utilisation en maçonnerie protégée (pièce en P), densité 805 kg/m³, selon NF EN 771-1. (matériau) | 3.000 | 0.16 | 0.48 |
| mt01arl030aa | m³ | Argile expansée, fournie en sacs, selon NF EN 13055-1. (matériau) | 0.100 | 135.87 | 13.59 |
| mt09lec020b | m³ | Lait de ciment 1/3 CEM II/B-P 32,5 N. (matériau) | 0.010 | 105.10 | 1.05 |
| mt16pea020b | m² | Panneau rigide en polystyrène expansé, selon NF EN 13163, usinage latéral droit, de 20 mm d'épaisseur, résistance thermique 0,55 m²K/W, conductivité thermique 0,036 W/(mK), pour joint de dilatation. (matériau) | 0.010 | 1.34 | 0.01 |
| mt08aaa010a | m³ | Eau. (matériau) | 0.014 | 1.50 | 0.02 |
| mt09mif010ca | t | Mortier industriel pour maçonnerie, de ciment, couleur grise, catégorie M-5 (résistance à la compression 5 N/mm²), fourni en sacs, selon NF EN 998-2. (matériau) | 0.075 | 33.86 | 2.54 |
| mt14gsa020dg | m² | Géotextile non tissé composé de fibres de polyester unies par aiguilletage, avec une résistance à la traction longitudinale de 3,45 kN/m, une résistance à la traction transversale de 3,45 kN/m, une ouverture de cône à l'essai de perforation dynamique selon NF EN ISO 13433 inférieure à 15 mm, résistance CBR au poinçonnement 0,8 kN et une masse superficielle de 300 g/m², selon NF EN 13252. (matériau) | 2.100 | 0.98 | 2.06 |
| mt15dan010c | m² | Membrane d'étanchéité souple en PVC-P, (fv), de 1,2 mm d'épaisseur, avec armature de voile en fibre de verre, et avec résistance aux intempéries, selon NF EN 13956. (matériau) | 1.050 | 7.30 | 7.67 |
| mt15dan020b | m | Profilé colaminé en tôle d'acier et PVC-P, plat, pour arrêt d'imperméabilisation aux extrémités des membranes en PVC-P et aux rencontres avec des éléments verticaux. (matériau) | 0.400 | 2.80 | 1.12 |
| mt16pxp010vb | m² | Panneau rigide en polystyrène extrudé Ursa XPS NIII L "URSA FRANCE SAS", selon NF EN 13164, à surface lisse et usinage latéral à feuillures mi-bois, de 30 mm d'épaisseur, résistance à la compression >= 300 kPa, résistance thermique 0,9 m²K/W, conductivité thermique 0,034 W/(mK), Euroclasse E de réaction au feu, avec code de désignation XPS-EN 13164-E-T1-CS(10/Y)300-DS(TH)-DLT(2)5-CC(2/1,5/50)125-WL(T)0,7-WD(V)3-FT2. (matériau) | 1.050 | 5.46 | 5.73 |
| mt14gsa020ce | m² | Géotextile non tissé composé de fibres de polyester unies par aiguilletage, avec une résistance à la traction longitudinale de 1,63 kN/m, une résistance à la traction transversale de 2,08 kN/m, une ouverture de cône à l'essai de perforation dynamique selon NF EN ISO 13433 inférieure à 27 mm, résistance CBR au poinçonnement 0,4 kN et une masse superficielle de 200 g/m², selon NF EN 13252. (matériau) | 1.050 | 0.57 | 0.60 |
| mt01arc010 | t | Galets de 16 à 32 mm de diamètre. (matériau) | 0.180 | 28.00 | 5.04 |
| mo020 | h | Compagnon professionnel III/CP2 construction. (main-d'œuvre) | 0.265 | 25.59 | 6.78 |
| mo113 | h | Ouvrier d'exécution I/OE1 construction. (main-d'œuvre) | 0.486 | 22.14 | 10.76 |
| mo029 | h | Compagnon professionnel III/CP2 poseur de lames imperméabilisantes. (main-d'œuvre) | 0.199 | 25.59 | 5.09 |
| mo067 | h | Ouvrier professionnel II/OP poseur de lames imperméabilisantes. (main-d'œuvre) | 0.199 | 23.25 | 4.63 |
| mo054 | h | Compagnon professionnel III/CP2 poseur d'isolants rigides ou flexibles. (main-d'œuvre) | 0.055 | 26.36 | 1.45 |
| mo101 | h | Ouvrier professionnel II/OP poseur d'isolants rigides ou flexibles. (main-d'œuvre) | 0.055 | 23.25 | 1.28 |
| % | % | Coûts directs complémentaires | 2 % | 69.90 | 1.40 |
|  |  | Coûts directs |  |  | 71.30 |
