# Isolation thermique intermédiaire dans la cloison de plaques

- Propriété du fichier: CYPE INGENIEROS, S.A.
- Format: FIEBDC-3/2002
- Devise: EUR
- Coûts indirects: 3.00 %
- Frais généraux: 13.00 %
- Bénéfice: 6.00 %
- TVA: 20.00 %

**FIC010** m² Isolation thermique intermédiaire dans la cloison de plaques, constituée de panneau en laine de verre Geo, Ursacoustic Panneau "URSA FRANCE SAS", recouvert d'un voile de verre, de 45 mm d'épaisseur, résistance thermique 1,1 m²K/W, conductivité thermique 0,025 W/(mK), mis en place entre les montants de l'ossature porteuse.
Isolation thermique intermédiaire dans la cloison de plaques, constituée de panneau en laine de verre Geo, Ursacoustic Panneau "URSA FRANCE SAS", recouvert d'un voile de verre, de 45 mm d'épaisseur, résistance thermique 1,1 m²K/W, conductivité thermique 0,025 W/(mK), mis en place entre les montants de l'ossature porteuse.
Inclut: Découpage et préparation de l'isolant à placer entre les montants. Mise en place de l'isolant entre les montants.
Critère de métré de projet: Surface mesurée selon documentation graphique du Projet.
Critère de mesure de l'ouvrage: On mesurera la surface réellement exécutée selon les spécifications du Projet.

| Code | U | Désignation | Quantité | Prix | Montant |
|---|---|---|---|---|---|
| mt16lvp020bHdk | m² | Panneau en laine de verre Geo, Ursacoustic Panneau "URSA FRANCE SAS", de 45 mm d'épaisseur, recouvert d'un voile de verre, résistance thermique 1,1 m²K/W, conductivité thermique 0,025 W/(mK), selon NF EN 13162, Euroclasse A2 de réaction au feu, avec code de désignation MW-NF EN 13162-T3-Z1-WS. (matériau) | 1.000 | 2.23 | 2.23 |
| mo054 | h | Compagnon professionnel III/CP2 poseur d'isolants rigides ou flexibles. (main-d'œuvre) | 0.055 | 26.36 | 1.45 |
| mo101 | h | Ouvrier professionnel II/OP poseur d'isolants rigides ou flexibles. (main-d'œuvre) | 0.055 | 23.25 | 1.28 |
| % | % | Coûts directs complémentaires | 2 % | 4.96 | 0.10 |
|  |  | Coûts directs |  |  | 5.06 |
