# Isolation thermique intermédiaire dans les cloisons en maçonnerie

- Propriété du fichier: CYPE INGENIEROS, S.A.
- Format: FIEBDC-3/2002
- Devise: EUR
- Coûts indirects: 3.00 %
- Frais généraux: 13.00 %
- Bénéfice: 6.00 %
- TVA: 20.00 %

**FIC020** m² Isolation thermique intermédiaire dans les cloisons en maçonnerie, constituée de panneau en laine de verre Geo, Ursacoustic Roulé "URSA FRANCE SAS", recouvert d'un voile de verre, fourni en rouleaux, de 30 mm d'épaisseur, résistance thermique 0,75 m²K/W, conductivité thermique 0,025 W/(mK), placé bord à bord et simplement appuyé. Comprend la bande autoadhésive pour scellage de joints.
Isolation thermique intermédiaire dans les cloisons en maçonnerie, constituée de panneau en laine de verre Geo, Ursacoustic Roulé "URSA FRANCE SAS", recouvert d'un voile de verre, fourni en rouleaux, de 30 mm d'épaisseur, résistance thermique 0,75 m²K/W, conductivité thermique 0,025 W/(mK), placé bord à bord et simplement appuyé. Comprend la bande autoadhésive pour scellage de joints.
Inclut: Implantation et découpe de l'isolant. Mise en place de l'isolation. Résolution des points singuliers. Scellage des joints et des liaisons.
Critère de métré de projet: Surface mesurée selon documentation graphique du Projet.
Critère de mesure de l'ouvrage: On mesurera la surface réellement exécutée selon les spécifications du Projet.

| Code | U | Désignation | Quantité | Prix | Montant |
|---|---|---|---|---|---|
| mt16lvp020bGbl | m² | Panneau en laine de verre Geo, Ursacoustic Roulé "URSA FRANCE SAS", de 30 mm d'épaisseur, recouvert d'un voile de verre, fourni en rouleaux, résistance thermique 0,75 m²K/W, conductivité thermique 0,025 W/(mK), selon NF EN 13162, Euroclasse A2 de réaction au feu, avec code de désignation MW-NF EN 13162-T3-Z1-WS. (matériau) | 1.050 | 1.59 | 1.67 |
| mt16aaa030 | m | Ruban autoadhésif pour le scellage des joints. (matériau) | 0.440 | 0.30 | 0.13 |
| mo054 | h | Compagnon professionnel III/CP2 poseur d'isolants rigides ou flexibles. (main-d'œuvre) | 0.109 | 26.36 | 2.87 |
| mo101 | h | Ouvrier professionnel II/OP poseur d'isolants rigides ou flexibles. (main-d'œuvre) | 0.055 | 23.25 | 1.28 |
| % | % | Coûts directs complémentaires | 2 % | 5.95 | 0.12 |
|  |  | Coûts directs |  |  | 6.07 |
