# Isolation acoustique au bruit aérien sur faux plafond

- Propriété du fichier: CYPE INGENIEROS, S.A.
- Format: FIEBDC-3/2002
- Devise: EUR
- Coûts indirects: 3.00 %
- Frais généraux: 13.00 %
- Bénéfice: 6.00 %
- TVA: 20.00 %

**FIL010** m² Isolation acoustique au bruit aérien sur faux plafond, constituée de panneau en laine de verre Geo, Ursa MRA 40 "URSA FRANCE SAS", revêtu sur une de ses faces par une lame d'aluminium qui agit comme un pare-vapeur, de 60 mm d'épaisseur, résistance thermique 1,5 m²K/W, conductivité thermique 0,04 W/(mK).
Isolation acoustique au bruit aérien sur faux plafond, constituée de panneau en laine de verre Geo, Ursa MRA 40 "URSA FRANCE SAS", revêtu sur une de ses faces par une lame d'aluminium qui agit comme un pare-vapeur, de 60 mm d'épaisseur, résistance thermique 1,5 m²K/W, conductivité thermique 0,04 W/(mK).
Inclut: Découpe et ajustement de l'isolant. Mise en place de l'isolation.
Critère de métré de projet: Surface mesurée selon documentation graphique du Projet.
Critère de mesure de l'ouvrage: On mesurera la surface réellement exécutée selon les spécifications du Projet.
Critère d'évaluation économique: Le prix ne comprend pas le faux plafond.

| Code | U | Désignation | Quantité | Prix | Montant |
|---|---|---|---|---|---|
| mt16lvp020bIgk | m² | Panneau en laine de verre Geo, Ursa MRA 40 "URSA FRANCE SAS", de 60 mm d'épaisseur, revêtu sur une de ses faces par une lame d'aluminium qui agit comme un pare-vapeur, résistance thermique 1,5 m²K/W, conductivité thermique 0,04 W/(mK), selon NF EN 13162, Euroclasse A2 de réaction au feu, avec code de désignation MW-NF EN 13162-T3-Z1-WS. (matériau) | 1.050 | 3.06 | 3.21 |
| mo054 | h | Compagnon professionnel III/CP2 poseur d'isolants rigides ou flexibles. (main-d'œuvre) | 0.077 | 26.36 | 2.03 |
| mo101 | h | Ouvrier professionnel II/OP poseur d'isolants rigides ou flexibles. (main-d'œuvre) | 0.077 | 23.25 | 1.79 |
| % | % | Coûts directs complémentaires | 2 % | 7.03 | 0.14 |
|  |  | Coûts directs |  |  | 7.17 |
