# Isolation thermique par l'intérieur des toitures inclinées sur combles perdus

- Propriété du fichier: CYPE INGENIEROS, S.A.
- Format: FIEBDC-3/2002
- Devise: EUR
- Coûts indirects: 3.00 %
- Frais généraux: 13.00 %
- Bénéfice: 6.00 %
- TVA: 20.00 %

**FIQ020** m² Isolation thermique par l'intérieur des toitures inclinées sur combles perdus, constitué de panneau en laine de verre Geo, Ursa PRK 40 "URSA FRANCE SAS", revêtu sur une de ses faces par papier kraft imprimé qui agit comme un pare-vapeur, de 200 mm d'épaisseur, résistance thermique 5 m²K/W, conductivité thermique 0,04 W/(mK), placée sur un pare-vapeur indépendant de complexe constitué de deux voiles de polypropylène avec revêtement modifié, Ursa Confort "URSA FRANCE SAS", de 600 µm d'épaisseur. Comprend la bande autoadhésive KP "URSA" Confort, pour scellage de joints, le mastic scellant pour joints, pour l'étanchéité périphérique de feuilles pour le contrôle du flux de vapeur.
Isolation thermique par l'intérieur des toitures inclinées sur combles perdus, constitué de panneau en laine de verre Geo, Ursa PRK 40 "URSA FRANCE SAS", revêtu sur une de ses faces par papier kraft imprimé qui agit comme un pare-vapeur, de 200 mm d'épaisseur, résistance thermique 5 m²K/W, conductivité thermique 0,04 W/(mK), placée sur un pare-vapeur indépendant de complexe constitué de deux voiles de polypropylène avec revêtement modifié, Ursa Confort "URSA FRANCE SAS", de 600 µm d'épaisseur. Comprend la bande autoadhésive KP "URSA" Confort, pour scellage de joints, le mastic scellant pour joints, pour l'étanchéité périphérique de feuilles pour le contrôle du flux de vapeur.
Inclut: Nettoyage du plancher. Mise en place du pare-vapeur. Scellage du pare-vapeur. Découpe et ajustement de l'isolant. Mise en place de l'isolation.
Critère de métré de projet: Surface mesurée selon documentation graphique du Projet.
Critère de mesure de l'ouvrage: On mesurera la surface réellement exécutée selon les spécifications du Projet.

| Code | U | Désignation | Quantité | Prix | Montant |
|---|---|---|---|---|---|
| mt15urs010a | m² | Pare-vapeur étanche à l'air, Ursa Confort "URSA FRANCE SAS", formé de deux voiles de polypropylène avec revêtement modifié pour la protection de l'isolant face à l'humidité, de 600 µm d'épaisseur, Euroclasse E de réaction au feu. (matériau) | 1.100 | 1.94 | 2.13 |
| mt16lvp170 | m | Ruban autoadhésif KP "URSA" Confort pour membrane "URSA" Confort. (matériau) | 0.650 | 0.84 | 0.55 |
| mt15iso040a | U | Cartouche de mastic scellant pour joints, de 310 ml, pour l'étanchéité périphérique de feuilles pour le contrôle du flux de vapeur. (matériau) | 0.070 | 34.53 | 2.42 |
| mt16lvp020bMxk | m² | Panneau en laine de verre Geo, Ursa PRK 40 "URSA FRANCE SAS", de 200 mm d'épaisseur, revêtu sur une de ses faces par papier kraft imprimé qui agit comme un pare-vapeur, résistance thermique 5 m²K/W, conductivité thermique 0,04 W/(mK), selon NF EN 13162, Euroclasse F de réaction au feu, avec code de désignation MW-NF EN 13162-T1-Z1. (matériau) | 1.100 | 7.03 | 7.73 |
| mo054 | h | Compagnon professionnel III/CP2 poseur d'isolants rigides ou flexibles. (main-d'œuvre) | 0.110 | 26.36 | 2.90 |
| mo101 | h | Ouvrier professionnel II/OP poseur d'isolants rigides ou flexibles. (main-d'œuvre) | 0.110 | 23.25 | 2.56 |
| % | % | Coûts directs complémentaires | 2 % | 18.29 | 0.37 |
|  |  | Coûts directs |  |  | 18.66 |
