# Isolation thermo-acoustique extérieure pour conduit métallique rectangulaire de climatisation

- Propriété du fichier: CYPE INGENIEROS, S.A.
- Format: FIEBDC-3/2002
- Devise: EUR
- Coûts indirects: 3.00 %
- Frais généraux: 13.00 %
- Bénéfice: 6.00 %
- TVA: 20.00 %

**FIT010** m² Isolation thermo-acoustique extérieure pour conduit métallique rectangulaire de climatisation, réalisé avec matelas en laine de verre, selon NF EN 13162, revêtu sur une de ses faces avec papier kraft aluminium qui agit comme pare-vapeur, de 100 mm d'épaisseur, résistance thermique 2,5 m²K/W, conductivité thermique 0,04 W/(mK), scellé et fixé avec bande autoadhésive en aluminium.
Isolation thermo-acoustique extérieure pour conduit métallique rectangulaire de climatisation, réalisé avec matelas en laine de verre, selon NF EN 13162, revêtu sur une de ses faces avec papier kraft aluminium qui agit comme pare-vapeur, de 100 mm d'épaisseur, résistance thermique 2,5 m²K/W, conductivité thermique 0,04 W/(mK), scellé et fixé avec bande autoadhésive en aluminium.
Inclut: Nettoyage et préparation de la surface support. Implantation et découpe de l'isolant. Mise en place de l'isolation. Fixation de l'isolant. Scellage des joints et des liaisons.
Critère de métré de projet: Surface mesurée selon documentation graphique du Projet.
Critère de mesure de l'ouvrage: On mesurera la surface réellement exécutée selon les spécifications du Projet.

| Code | U | Désignation | Quantité | Prix | Montant |
|---|---|---|---|---|---|
| mt42con140b | m² | Matelas en laine de verre, selon NF EN 13162, revêtu sur une de ses faces avec papier kraft aluminium qui agit comme pare-vapeur, de 100 mm d'épaisseur, résistance thermique 2,5 m²K/W, conductivité thermique 0,04 W/(mK), Euroclasse B-s1, d0 de réaction au feu, avec code de désignation MW-NF EN 13162-T1; pour l'isolation de conduits d'air en climatisation. (matériau) | 1.100 | 5.91 | 6.50 |
| mt42con020 | m | Bande autoadhésive en aluminium, de 50 microns d'épaisseur et 65 mm de largeur, à base de résines acryliques, pour le scellage et la fixation de l'isolation. (matériau) | 1.500 | 0.19 | 0.29 |
| mo054 | h | Compagnon professionnel III/CP2 poseur d'isolants rigides ou flexibles. (main-d'œuvre) | 0.121 | 26.36 | 3.19 |
| mo101 | h | Ouvrier professionnel II/OP poseur d'isolants rigides ou flexibles. (main-d'œuvre) | 0.121 | 23.25 | 2.81 |
| % | % | Coûts directs complémentaires | 2 % | 12.79 | 0.26 |
|  |  | Coûts directs |  |  | 13.05 |
