# Isolation acoustique au bruit aérien

- Propriété du fichier: CYPE INGENIEROS, S.A.
- Format: FIEBDC-3/2002
- Devise: EUR
- Coûts indirects: 3.00 %
- Frais généraux: 13.00 %
- Bénéfice: 6.00 %
- TVA: 20.00 %

**FIU120** m² Isolation acoustique au bruit aérien, dans une contrecloison avec des plaques, réalisée avec panneau en laine de verre Geo, Ursacoustic Roulé "URSA FRANCE SAS", recouvert d'un voile de verre, fourni en rouleaux, de 60 mm d'épaisseur, résistance thermique 1,5 m²K/W, conductivité thermique 0,025 W/(mK), mis en place entre les montants de l'ossature porteuse; et complexe multicouche, de 6,4 mm d'épaisseur, constitué de deux lames de mousse de polyéthylène réticulé, de 3 mm d'épaisseur chacune, et une lame de plomb de 0,35 mm d'épaisseur intercalée entre les deux, collé entre les plaques avec colle.
Isolation acoustique au bruit aérien, dans une contrecloison avec des plaques, réalisée avec panneau en laine de verre Geo, Ursacoustic Roulé "URSA FRANCE SAS", recouvert d'un voile de verre, fourni en rouleaux, de 60 mm d'épaisseur, résistance thermique 1,5 m²K/W, conductivité thermique 0,025 W/(mK), mis en place entre les montants de l'ossature porteuse; et complexe multicouche, de 6,4 mm d'épaisseur, constitué de deux lames de mousse de polyéthylène réticulé, de 3 mm d'épaisseur chacune, et une lame de plomb de 0,35 mm d'épaisseur intercalée entre les deux, collé entre les plaques avec colle.
Inclut: Découpe de l'isolant à placer entre les montants. Mise en place de l'isolant entre les montants. Découpe de l'isolant à placer sur la plaque. Application de l'adhésif. Mise en place de l'isolant dans la plaque déjà montée. Résolution des points singuliers.
Critère de métré de projet: Surface mesurée selon documentation graphique du Projet.
Critère de mesure de l'ouvrage: On mesurera la surface réellement exécutée selon les spécifications du Projet.

| Code | U | Désignation | Quantité | Prix | Montant |
|---|---|---|---|---|---|
| mt16lvp020bGgk | m² | Panneau en laine de verre Geo, Ursacoustic Roulé "URSA FRANCE SAS", de 60 mm d'épaisseur, recouvert d'un voile de verre, fourni en rouleaux, résistance thermique 1,5 m²K/W, conductivité thermique 0,025 W/(mK), selon NF EN 13162, Euroclasse A2 de réaction au feu, avec code de désignation MW-NF EN 13162-T3-Z1-WS. (matériau) | 1.050 | 2.47 | 2.59 |
| mt16ppt025i | m² | Complexe multicouche, de 6,4 mm d'épaisseur, constitué de deux lames de mousse de polyéthylène réticulé, de 3 mm d'épaisseur chacune, et une lame de plomb de 0,35 mm d'épaisseur intercalée entre les deux; avec 24,5 dB d'indice global de réduction acoustique, Rw, selon NF EN ISO 10140-2. (matériau) | 1.050 | 33.47 | 35.14 |
| mt16npg031 | kg | Colle. (matériau) | 0.300 | 7.76 | 2.33 |
| mo054 | h | Compagnon professionnel III/CP2 poseur d'isolants rigides ou flexibles. (main-d'œuvre) | 0.055 | 26.36 | 1.45 |
| mo101 | h | Ouvrier professionnel II/OP poseur d'isolants rigides ou flexibles. (main-d'œuvre) | 0.055 | 23.25 | 1.28 |
| % | % | Coûts directs complémentaires | 2 % | 42.79 | 0.86 |
|  |  | Coûts directs |  |  | 43.65 |
